# Erlebnisbad-Los 10 Metallbauarbeiten, Glasbau inne
Angebotsaufforderung (GAEB 90, DA83)
DV-Nummer: 2026GM01
Eröffnung: 09.04.26
Währung: EUR

## Metallbauarbeiten / Glasbau innen
Datum: 11.03.26

### Titel 00 Vorbemerkungen

*Hinweis*
Die Stadt Senftenberg plant die Sanierung und
Modernisierung des Erlebnisbades einschließlich der
technischen Anlagen mit dem Neubau eines
Erschließungs- und Funktionstraktes sowie der
Außenanlagen.
Die Baumaßnahmen sollen zeitgleich ausgeführt werden.

Das Erlebnisbad in seiner jetzigen Form besteht aus
mehreren Gebäudeabschnitten und im Norden grenzt das
Fitnessstudio Sakura, in Teilbereichen direkt mit einer
baulichen Verbindung, an das Bad an.
Den Kern des Gebäudekomplexes bildet die Schwimmhalle
mit einer Stahlskelettkonstruktion, welche als
Typenbau "Typ Anklam" 1971 errichtet wurde.
In den Jahren 1994- 1996 wurde die Halle grundhaft
saniert, um den Erlebnisbereich und das Eingangsgebäude
erweitert und die Freiflächen erhielten ihr heutiges
Aussehen.

Sanierungsziel:
Mit der geplanten Sanierung und Modernisierung sollen
die vorhandenen funktionalen, baulichen und technischen
Defizite und Mängeln beseitigt bzw. deutlich reduziert
werden.

Neubau Erschließung- und Funktionstrakt (neue Halle:
NH,
Gebäudeteil III):
- Errichtung eines 2- geschossigen Neubaus in
Massiverbauweise mit Flachgründung und geneigtem
Flachdach. Das UG wurde als Rohbau bereits in einem
vorangegangenen Bauabschnitt realisiert.
Das Erdgeschoss muss im Zuge dieser Ausschreibung noch
errichtet werden. Schnittstelle: OK Decke KG
- Einbau eines Lastenaufzuges

Sanierung und Modernisierung im Bestand (alte Halle:
AH,
Gebäudeteil I und Erlebnisbereich: EB, Gebäudeteil II):
- Erneuerung Schwimmerbecken
Fassade
- Rückbau und Erneuerung der WDVS- Fassade
- Rückbau und Erneuerung der Pfosten- Riegel- Fassade,
Fenster, Türen
- Rückbau und Erneuerung der Dacheindeckung,
Dachklempner Schwimmhallendach
- Instandsetzung Metalldach Erlebnisbereich
- Sanierung und Erweiterung der Sanitärspange
- Sanierung und Umbau Wartebereich
- Sanierung Kinder- und Erlebnisbecken
- Rückbau und Erneuerung der Boden- und Wandfliesen
- Rückbau und Erneuerung von Unterhangdecken
- Sanierung von Metall- und Holzoberflächen
- Rückbau und Erneuerung aller haustechnischen Anlagen
HLS
- Rückbau und Erneuerung Elt/- TK/- IT Anlagen
- Einbau einer Gebäudeautomation
Baulicher Brandschutz/ Energetische Verbesserung
- Brandschutztechnische Ertüchtigung nach Vorgabe des
BSK
- Energetische Ertüchtigung nach Vorgabe Bauphysik/
GEG- Nachweis

Gebäudedaten:
Neubau Funktionstrakt (Neuer Anbau (NA) Gebäudeteil
III): 2
Vollgeschosse
Gebäudeabmessungen:
  Länge:  ca.  30 m
  Breite:  ca.  16 m
  Höhe:  ca.  6  m (ab OKF EG- Hochpunkt)
Grundflächen/- Rauminhalte:
  BGF UG:  ca.  450 m²
  BGF EG:  ca.  470 m²
  BRI UG:  ca. 1.700 m³
  BRI EG:  ca. 2.100 m³

Sanierung Bestandsgebäude (teilunterkellert) Alte
Halle (AH) -
Gebäudeteil I und Erlebnisbereich (EB) Gebäudeteil
II): 2
Vollgeschosse
Gebäudeabmessungen:
  Länge:  ca.  45 m
  Breite:  ca.  54 m
  Höhe:  ca.  bis 8  m (ab OKF EG- Hochpunkt)
Grundflächen/- Rauminhalte:
  BGF UG:  ca. 1.500 m²
  BGF EG:  ca. 1.900 m²
  BRI UG:  ca. 3.200 m³
  BRI EG:  ca. 10.100 m³

*Hinweis*
1.1 Allgemeine Angaben
Der Wortlaut des vom Auftraggeber übergebenen
Leistungsverzeichnisses ist verbindlich. Das gilt auch
dann,
wenn der Auftragnehmer selbst Kurzfassungen verwendet
sowie für vorgesehene Alternativpositionen.

Ist im LV vorgegeben, auf welche Art und Weise die
Leistung zu
erbringen ist, so ist der AN daran gebunden.
Anderenfalls hat
der AN die technologische Ausführung seiner Arbeiten
selbst zu
wählen und grundsätzlich mit der Bauleitung
abzustimmen.
Dabei ist Rücksicht auf andere gleichzeitig oder
anschließend
tätige Gewerke sowie die Vorleistungen zu nehmen.

1.2 Arbeitsabschnitte
Bei der Ausführung des vertraglichen Leistungsumfanges
ist
gesamtablauftechnisch und auf Grund der engen
Fristsetzung
zwingend eine kontinuierliche und durchgängige
Baudurchführung zu sichern.
Für einzelne, in sich geschlossene Leistungsbereiche
ist jedoch
von einer abschnittsweisen Bauausführung auszugehen.
Auf Grund der technologischen und zeitlichen
Abhängigkeiten
der gleichzeitig durchgeführten
Arbeiten sowie material-technologisch bedingter
Austrocknungs-oder Erhärtungszeiten, müssen
zeitliche Unterbrechnungen für einzelne
Leistungsbereiche und Arbeiten berücksichtigt
werden.Insbesondere betrifft dies:
Einrichten der Baustelle; Vorhalten ggf. Umsetzen über
die
Bauzeit * Räumen bzw. Rückbau der Baustelle.
Aufwendungen für ein diesbezüglich mehrfaches Besetzen
und
Einrichten der Baustellen je nach Erfordernis sind in
der
Preisbildung zu berücksichtigen. Eine gesonderte
Vergütung
erfolgt hierfür nicht!

Genauere und konkrete Festlegungen zur Regelung
zeitlichen Regelung der Arbeiten sowie zum Bauablauf
und
Terminen sind in den ZTV's - Bauablauf / Termine /
Regelungen zur Arbeitszeit festgeschrieben.

Die Arbeiten sind termingemäß auszuführen. Es sind die
bei
der Auftragserteilung oder in der Folgezeit schriftlich
festgesetzten Termine maßgebend und gemäß aktuellem
Bauzeitenplan einzuhalten. In dem der Ausführung
zugrundeliegenden Terminplan sind die üblicherweise zu
erwartenden Ausfalltage zu berücksichtigen.

Spätestens 14 Kalendertage nach Auftragserteilung hat
der
Auftragnehmer einen auf der Grundlage des
Projektablaufplanes bzw. der vereinbarten
Vertragstermine abgestimmten Terminplan für die
ausgeschriebenen und beauftragten Leistungen
aufzustellen und mit dem Auftraggeber bzw. der
Projektleitung noch einmal abzustimmen. Dieser
detailierte Terminplan, der auch den Personaleinsatz
enthalten muss, wird nach Bestätigung durch den
Auftraggeber Vertragsbestandteil.

Auf der Grundlage des abgestimmten Bauablaufplanes hat
der Auftragnehmer die täglichen Arbeitsabläufe
rechtzeitig
und ständig mit der örtlichen Bauleitung abzustimmen,
um
Überschneidung mit Leistungen anderer Unternehmen und
Störungen im Gesamtablauf zu vermeiden. Insoweit sind
hinsichtlich der Reihenfolge der Arbeiten die
Anweisungen
der Bauleitung zu beachten.

Regelmäßige Terminabstimmungen und erforderliche
Anpassungen im Bauablauf erfolgen in der turnusmäßigen
wöchentlichen Bauberatung. Der Auftragnehmer ist zur
Teilnahme an diesen Beratungen vertraglich
verpflichtet.
Die hier getroffenen gemeinsamen Vereinbarungen gelten
als vertragsrechtlich verbindliche Festlegung.

Glaubt der Auftragnehmer, durch bauherrnseitig
verursachte
Umstände, durch das langsame Fortschreiten anderer
Arbeiten oder aus einem anderen Grunde in der
termingerechten Fertigstellung seiner Leistungen
behindert
zu sein, so hat er dem Auftraggeber sofort hier von
schriftlich zu unterrichten. Die Behinderungen müssen
von
der Bauleitung täglich bestätigt werden. Ohne dieser
vertragsgerecht klar geregelten Vorgehensweise bestehen
keine Anrechte auf Verlängerungen von
Ausführungsfristen
oder Schadensersatzforderungen für etwaig entstandene
bzw. entstehende Wartezeiten, zusätzliche An- und
Abreisekosten, Umlagerung von Materialien oder
sonstigen
Folgekosten.

2. Baustelleneinrichtung

Grundlage für die Einordnung der Baustelleneinrichtung
sowie die Organisation des Baustellenverkehrs ist der
Baustelleneinrichtungsplan des Planungsbüros.

Standorte für Großgeräte, Maschinen, Krananlagen sowie
Fördereinrichtungen, Hebezeuge und weitere Hilfsmittel
sind zwingend und immer mit der verantwortlichen
Bauleitung abzustimmen.

Als sanitäre Einrichtung stehen Sanitärcontainer zur
Verfügung.
Es ist durch den AN sicherzustellen, dass die Nutzung
dieser
Einrichtungen sorgsam und sauber erfolgt. Ist
festzustellen,
dass die Räumlichkeiten und Einrichtungen stark
verschmutzt,
werden und eine unsachgemäße Nutzung seitens des AN
dieses Loses erfolgt, werden diesbezügliche Folgekosten
(zusätzliche Reinigungen, Instandsetzungskosten) zu
seinen
Lasten berechnet (Verursacherprinzip).

3. Abfall- und Schuttbeseitigung, Entsorgung und
Recycling

Anfallendes Restmaterial, Verpackungsmaterialien, Müll
und
anderweitiger Bauschutt sind täglich vom Auftragnehmer
von
der Baustellen zu beräumen. Diese Stoffe sind in
Container
oder anderweitige Behälter des AN zu laden anschließend
abzutransportieren.
Die Aufwendungen hierfür sind in die Einheitspreise
einzurechnen.

Die Kosten für die Entsorgung der beschriebenen
Materialien (Container, Transportkosten und
Kippgebühren) trägt der AN selbst und werden nicht
gesondert vergütet.

4. Eignungs- und Gütenachweise

Für die in den Bietereintragungen angebebenen
Produkte, ist
der Auftragnehmer verpflichtet, den Nachweis der
Eignung und
der Gleichwertigkeit der eingesetzten Produkte und
Baustoffe
mit der Angebotsabgabe
an Hand von bauaufsichtlichen Zulassungen,
Prüfzeugnissen,
Mustern usw. ohne gesonderte Vergütung nachzuweisen.

5. Schlechtwetterbau

Der Auftragnehmer hat bei der Kalkulation die geplante
Ausführungszeit zu berücksichtigen und die ggf. für
seine Bauleistung erforderlichen Maßnahmen zum
Schlechtwetterbau in die Einheitspreise
einzukalkulieren. Es ist dabei insbesondere in dieser
sommerlichen Witterungsperiode mit typischen
Ereignissen wie
Starkregen, Gewitter und Starkwinden bis Stürmen zu
rechnen.
Gleichzeit mit üblichen und durchaus auch länger
anhaltenden
Regenereignissen. Entsprechende Schutzmaßnahmen sind
einzuplanen und vorzusehen.

6. Ausführungsunterlagen

6.1. Vom Auftraggeber zur Verfügung gestellte
Unterlagen

Nach Auftragserteilung erhält der Auftragnehmer vom
Bauherren Planungsunterlagen der im LV beschriebenen
Bauleistungen zur Verfügung gestellt.
Ausführungszeichnungen
werden durch das Planungsbüro in digital als
ausdruckbare
pdf Dateien (falls erforderlich dwg Dateien) übergeben.
Aufwendungen für Ausgaben in Papierform und
Vervielfältigungen hat der Auftragnehmer zu
berücksichtigen /
zu kalkulieren. Die Art und Anzahl der Vervielfältigung
sämtlicher Zeichnungen obliegt dem AN selbst.

6.2 Informationspflicht des Auftragnehmers
Der Bieter hat alle, ihm für die Erarbeitung des
Angebotes zur
Verfügung gestellten Unterlagen zu prüfen, die
Plausibilitätskontrolle durchzuführen und Unklarheiten
sowie
Differenzen vor Angebotsabgabe mit dem Auftraggeber
bzw.
dem Planungsbüro zu klären.

Der Bieter ist aufgefordert, sich mit der Situation
und den
örtlichen Baubedingungen vertraut zu machen, um
Irrtümer und
Auslassungen im Angebot zu vermeiden.

Es wird dem Bieter empfohlen, sich vor Angebotsabgabe
über:
Art und Umfang der Baumaßnahme, Zu- und
Abfahrtsmöglichkeiten zum Baugelände
sowie Ver- und Entsorgungsmöglichkeiten, den örtlichen
Gegebenheiten des Baugeländes,
behördlich angeordnete Ruhezeiten, die Lage und
Dimension
der im Baubereich befindlichen Ver- und
Entsorgungsleitungen,
öffentlicher und privater Versorgungsträger und die
mit der
Ausführung seiner Leistungen zwangsläufig
erforderlichen
Nebenleistungen vertraut zu machen.

Der Auftragnehmer kann sich nach Angebotsabgabe und
nach
Zuschlagserteilung nicht darauf berufen, er hätte die
Beurteilung
aller mit der Ausführung seiner Leistungen
erforderlichen
Maßnahmen nicht ausreichend erkennen können.

Der Auftragnehmer hat stets dafür zu sorgen, dass
gültige
bzw. genehmigte Zeichnungen für die Ausführung auf der
Baustelle zur Verfügung stehen. Gültig bzw. genehmigt
sind Zeichnungen, wenn sie vom Entwurfverfasser
bestätigt sind.

Der Auftragnehmer hat eventuelle Unstimmigkeiten und
Unklarheiten vor der Ausführung der Arbeiten
rechtzeitig und
schriftlich vorzutragen. Für die konstruktiv und
sachgemäß
richtige Ausführung der Arbeiten ist der Unternehmer
allein
verantwortlich.

Vor Beginn der Leistungen sind sämtliche Planmaße vom
Auftragnehmer zu prüfen und Fehler oder Mängel
richtigzustellen.

6.3 Vom Auftragnehmer zu erstellende Unterlagen
Die nach VOB Teil C bzw. entsprechend den
Leistungsverzeichnissen oder Zusätzlichen Technischen
Vertragsbedingungen zu erstellenden Nachweise, hat der
Auftragnehmer unmittelbar nach Auftragserteilung zu
fertigen
und rechtzeitig, jedoch spätestens 3 Wochen nach
Auftragserteilung zu liefern.

*Hinweis*
Referenzanlagen als Nachweis zur Eignung:

Der Bieter hat als Nachweis seiner wirtschaftlichen und
technischen Leistungsfähigkeit zwei Referenzanlagen von
Fassaden- und Metallbauarbeiten anzugeben. Davon muss
mind. eine Referenz zu Fassaden- und Metallbauarbeiten
definitiv in öffentlichen Schwimmbädern im Zeitraum
2019 bis
2025 im EU-Raum durch den Bieter selbst, errichtet bzw.
ausgeführt worden sein, und über eine erfolgreiche
auftraggeberseitige Abnahme verfügen.
Eine weitere Referenz muss in ähnlicher Bauweise
erfolgt sein.

Referenzen ohne diese Unterlagen werden nicht gewertet.
Auflistung von mindestens zwei nach dem gewählten
System
gebauten Referenzanlagen:

Ihre Eintragungen nehmen Sie bitte in der Datei "Anlage
1_Eignungskriterien Referenzen" vor.

Referenzanlage 1:

Errichtungszeitraum :

Objektgröße / Wasserfläche:

Kontaktanschrift:

Kurzbeschreibung Leistungsumfang:

Referenzanlage 2:

Errichtungszeitraum:

Objektgröße / Wasserfläche:

Kontaktanschrift:

Kurzbeschreibung Leistungsumfang:

*Hinweis*
Als Planungsgrundlage wurden Profilsysteme von SCHÜCO
genutzt.
Dem Bieter wird freigestellt, zu der ausgeschriebenen
Konstruktion gleichwertige Konstruktionen anzubieten.
Zur Gewährleistung einer umfassenden Kompatibilität,
so wie
zur Minimierung der Ansprechpersonen, wird Wert darauf
gelegt, dass alle Konstruktionen von einem
Systemhersteller
stammen.
Zur Prüfung der Gleichwertigkeit der angebotenen mit
der
vorgegebenen Konstruktion sind Detailzeichnungen aller
betreffenden Punkte, Muster und System-Prüfzeugnisse
vorzulegen.
Ihre Eintragungen nehmen Sie bitte in Anlage
2_Bieterangaben allg. Vorbemerkungen vor.

PFOSTEN-RIEGEL-FASSADE INNEN WINDFANG :
geplanter Hersteller
geplantes Produkt: Schüco FWS 50 (oder gleichwertiges)

Angaben des Bieters
Hersteller: Anlage 2_Bieterangaben allg. Vorbemerkungen
Produkt: Anlage 2_Bieterangaben allg. Vorbemerkungen

EINSATZ-SCHIEBETÜR INNEN WINDFANG :
geplanter Hersteller
geplantes Produkt: GEZE Slimdrive SL NT(oder
gleichwertiges)

Angaben des Bieters
Hersteller: Anlage 2_Bieterangaben allg. Vorbemerkungen
Produkt: Anlage 2_Bieterangaben allg. Vorbemerkungen

GLASLIEFERANT
Angebotener Hersteller: Anlage 2_Bieterangaben allg.
Vorbemerkungen

EINSATZ-SCHIEBETÜR AUSSEN IN BESTEHENDE PRK:
geplanter Hersteller: GEZE
geplantes Produkt: Slimdrive SL-RC2 (oder
gleichwertiges)

Angaben des Bieters
Hersteller: Anlage 2_Bieterangaben allg. Vorbemerkungen
Produkt: Anlage 2_Bieterangaben allg. Vorbemerkungen

GLASLIEFERANT
Angebotener Hersteller: Anlage 2_Bieterangaben allg.
Vorbemerkungen

INNENTÜREN-BRANDSCHUTZ T90 :
geplannter Hersteller: Hörmann
geplantes Produkt: Hörmann H16 G-1 (oder
gleichwertiges)

Angaben des Bieters
Hersteller: Anlage 2_Bieterangaben allg. Vorbemerkungen
Produkt: Anlage 2_Bieterangaben allg. Vorbemerkungen

INNENTÜREN-BRANDSCHUTZ T30/RS :
geplanter Hersteller
geplantes Produkt: Hörmann H3 G-1 (oder gleichwertiges)

Angaben des Bieters
Hersteller: Anlage 2_Bieterangaben allg. Vorbemerkungen
Produkt: Anlage 2_Bieterangaben allg. Vorbemerkungen

MEHRZWECK-INNENTÜREN :
geplanter Hersteller
geplantes Produkt: Hörmann D65-1 (oder gleichwertiges)

Angaben des Bieters
Hersteller: Anlage 2_Bieterangaben allg. Vorbemerkungen
Produkt: Anlage 2_Bieterangaben allg. Vorbemerkungen

TÜRSCHLIESSER: 1-flg. Türen bis 1,25 m
breit,barrierefrei
nach DIN 18040
geplanter Hersteller
geplantes Produkt: GEZE TS 5000 L ECline
(oder gleichwertiges)

Angaben des Bieters
Hersteller: Anlage 2_Bieterangaben allg. Vorbemerkungen
Produkt: Anlage 2_Bieterangaben allg. Vorbemerkungen

ALUMINIUM-ECKZARGE:

Angaben des Bieters
Hersteller: Anlage 2_Bieterangaben allg. Vorbemerkungen
Produkt: Anlage 2_Bieterangaben allg. Vorbemerkungen

ALUMINIUM-BLOCKZARGE:

Angaben des Bieters
Hersteller: Anlage 2_Bieterangaben allg. Vorbemerkungen
Produkt: Anlage 2_Bieterangaben allg. Vorbemerkungen

Bei Pfosten-Riegel-Fassaden müssen vom DIBT zugelassene
(abZ)T-Verbindungen und Klemmverbindungen eingesetzt
werden.

*Hinweis*
Beschläge für den Objektbereich, geeignet für
Schwimmhallen,
Benutzerkategorie gemäß DIN EN 1906, :  mind. Klasse
4
Dauerhaftigkeit gemäß DIN EN 1906, :  mind.
Klasse 7
Gebrauchssicherheit gemäß DIN EN 1906, : mind. Klasse 1
Korrosionsverhalten gemäß DIN EN 1906, :  mind. Klasse
5
Notausgang gemäß DIN EN 179

Produktfamilie Türdrücker mit Kurzschild,
Rahmentürdrücker
mit Rosette, Türknöpfe mit Kurzschild, Fenstergriff
Ausführung in Edelstahl, gebürstet
Ihre Eintragungen nehmen Sie bitte in
Anlage 2_Bieterangaben allg. Vorbemerkungen vor.

Türdrücker / Türknauf
beispielhaftes Produkt: FSB 34 1108 / FSB 23 0829
(oder gleichwertiges)

Angaben des Bieters
Türdrücker: Anlage 2_Bieterangaben allg. Vorbemerkungen
Türknauf: Anlage 2_Bieterangaben allg. Vorbemerkungen

Produkt Türgriffstange, Glas-Rahmentüren, Ausführung in
Edelstahl, fein matt gebürstet, Durchmesser 40 mm

Türdrücker Griffstange
beispielhaftes Produkt: FSB 66 6522
(oder gleichwertiges)

Angaben des Bieters
Griffstange: Anlage 2_Bieterangaben allg.
Vorbemerkungen

Bodentürstopper
beispielhaftes Produkt: FSB 3884 00 Aluminium mit FSB
3884
10 Unterlegplatte schwarz (oder gleichwertiges)

Angaben des Bieters
Bodentürstopper: Anlage 2_Bieterangaben allg.
Vorbemerkungen

Produkt Glastürbeschlag (kompakt),
Klinke Ausführung in Edelstahl, gebürstet
Abdeckung Schlosskasten Ausführung in Aluminium,
naturfarbig eloxiert

beispielhaftes Produkt: FSB AGL Modell 13 4223
(oder gleichwertiges)

Angaben des Bieters
Hersteller: Anlage 2_Bieterangaben allg. Vorbemerkungen
Produkt: Anlage 2_Bieterangaben allg. Vorbemerkungen

*Hinweis*
HINWEISE ZU SYSTEMBESCHREIBUNGEN
Um alle konstruktiven und geometrisch-maßlichen
Anforderungen, insbesondere die Systemzusammenhängigkeiten aller Bauteile und Bauteilgruppen
(Profile,
Verglasung, Anschlüsse usw.) zu gewährleisten, wurden
insbesondere als maßliche/ konstruktive
Planungsgrundlage,
Profilsysteme des Systemherstellers SCHÜCO genutzt.
Dem Bieter wird über diese Ausschreibung freigestellt,
gleichwertige Konstruktionen anzubieten.
Die Fabrikats- und Systemabfragen werden in den
nachfolgenden Systembeschreibungen vorgenommen.
Zur Gewährleistung einer umfassenden Kompatibilität
und zur
Zulassungsgerechtigkeit wird Wert darauf gelegt, dass
alle
Profilsysteme von einem Systemhersteller stammen.

1. SYSTEMBESCHREIBUNG - BRANDSCHUTZELEMENTE

Feuerschutz-Türabschluss T 30-1-RS als
Aluminium-Glas-Konstruktion, feuerhemmender,
rauchdichter und selbstschließender Abschluss geprüft
nach
DIN 4102 und DIN EN 1634 sowie DIN 18095
wärmegedämmtes Brandschutz-Türsystem mit 80 mm
Grundbautiefe

Ihre Eintragungen nehmen Sie bitte in
Anlage 2_Bieterangaben allg. Vorbemerkungen vor.

Geplantes. Hersteller/ Produkt / Serie: Schüco ADS 80
FR 30,
(Zulassungsbescheid Nr.: Z-6.20-1888), oder gleichw.
(gleichw.
Fabrikate möglich)

angeb. Brandschutzsystem
Aluminium-Glas-Konstr. T30-1-RA
Hersteller: Anlage 2_Bieterangaben allg. Vorbemerkungen
angeb. Brandschutzsystem / Produkt bzw. Serie: Anlage
2_Bieterangaben allg. Vorbemerkungen

Bauaufsichtliche Zulassung / Überwachung :
Die nachfolgend beschriebenen Brandschutz -
Konstruktionen
sind zulassungspflichtige Bauteile.

Diese bauaufsichtliche Zulassung ist erteilt.

Die Angaben und die Auflagen aus dem Zulassungsbescheid
sind bei der Bauausführung zu berücksichtigen und zu
befolgen.
Eine Ausfertigung des Zulassungsbescheides muß dem
Auftraggeber zusammen mit den Werkplanungsunterlagen
vorgelegt werden.

Die Herstellung und die Montage von
Brandschutz-Konstruktionen muss einer Eigen- und
Fremdüberwachung unterliegen. Der Hersteller von
Brandschutz-Konstruktionen muss Mitglied in einer
anerkannten Überwachungsgemeinschaft sein. Das gilt
auch für
das Einsetzen der Brandschutzgläser.
Die Kennzeichnung erfolgt durch ein
Übereinstimmungskennzeichen. Der Firmenname oder die
Firmenkennzahl ist aus dem Übereinstimmungskennzeichen
ersichtlich. Anfallende Kosten und Verantwortung dafür
trägt der
AN

Konstruktionsmerkmale:
Die tragende Konstruktion besteht aus stranggepressten,
thermisch getrennten Aluminium-Hohlprofilen nach DIN
1725
(geprüfter Werksverbund). Rahmen und Flügelprofile sind
flächenbündig eingebaut. Bei Verglasungen werden
spezielle
Brandschutz-Isolatoren eingebracht. Alle Eck- und T-
Verbindungen werden mechanisch (nagelbar) und mit
sicherer
Kleberspritztechnik ausgeführt. Im Falz- bereich der
Blend-/Flügelrahmen werden beschichtete Dichtbänder in
die
Profilnuten eingeschoben -
Zulassungsgerechte - 3-seitige Anschlag-Dichtung,
verträglich
mit Anstrichstoffen.
Die feuerhemmenden Türen sind rauchdicht nach DIN 18095
auszuführen.

Besonderheit für Systeme im Schwimmhallenbereich:
Einsatz der Dichtbänder 266764 für den Türfalzbereich
(geeignet für Außenanwendung); Falzgrundbelüftung mit
Entwässerungskappe 217561 + Halter 238182 + Verschlusskappe 217695 gem.KM 12.12  (inkl. der oberen
Belüftungsöffnungen) ausführen.
Die Verbindung Flügel zu Flügelsockel ist auf Gehrung
auszuführen. Eck-und T-Verbindungen mit
Klebeeinspritztechnik gem. Verarbeitungsrichtlinien
verbinden,
sorgfältiges und prozesssicheres Abdichten von
Dichtungsfuß,
-stoß und -fläche mit Dichtungsmasse 298900 gem. KM
12.13
Die unteren Profilabschlüsse der Pfosten sind mit
Aludeckel in
Eigenfertigung zu verschließen und sorgfältig und
prozesssicher
einzudichten.

Profilauswahl:
Die erforderlichen Profile sind für den gewünschten
Verwendungszweck aus den Unterlagen des
System-Herstellers auszuwählen. Die für das
Profilsystem
angegebenen minimalen und
maximalen Flügelgrößen und -gewichte sind einzuhalten.

Profilbautiefen:
Blendrahmen, Pfosten, Riegel,
Flügelrahmen: 80 mm

Oberflächenbeschichtung / Farbgebung :
Ausführung der Oberflächenbehandlung nach ZTV -
Oberflächenbehandlung / Farbbeschichtungen

Verglasung:
F 30 feuerhemmende Verglasung nach DIN 4102 als
Sicherheitsverglasung im zugelassenem System

Besonderheit für Systeme im Schwimmhallenbereich:
Verglasungstyp B mit Dichtungsfahne (keine Dichtbänder
im
Glasfalzbereich). Hier müssen die Fahnendichtungen im
Bereich der Entwässerungen ausgeschnitten werden.
Belüftung der Scheiben im unteren Falzbereich eines
jeden
Feldes erforderlich Die Verglasungsklötze dürfen nicht
vor
den Entwässerungsöffnungen sitzen.

2. SYSTEMBESCHREIBUNG - UNGEDÄMMTE
ALU-GLAS-TÜRANLAGEN

Nicht wärmegedämmtes Türsystem mit 65 mm Grundbautiefe,
für Innenbauteile und Bauteile bei denen keine
besonderen
Anforderungen an den Wärmeschutz gestellt werden. Ohne
Brandschutzanforderung, Fußboden- und Deckenanschluß

Vorgeschl. Hersteller/Produkt/Serie: Schüco ADS 65.NI
oder
gleichw. (gleichw. Fabrikate möglich)

angeb. Türsystem
Ungedämmte Alu-Glas-Konstruktion: Anlage
2_Bieterangaben
allg. Vorbemerkungen
angeb. Türsystem / Produkt bzw. Serie: Anlage
2_Bieterangaben allg. Vorbemerkungen

Konstruktionsmerkmale:
Die tragende Konstruktion besteht aus stranggepressten
Aluminium-Hohlprofilen als Einkammerprofil mit
stabiler und
leichter Verbindung; Umlaufende Schattennut 5 mm.
Alle Eck- und T-Verbindungen werden mit
Verbindungselementen ausgestattet, die durch ihre
labyrinthartige Ausbildung eine kontrollierte
Kleberverteilung
sicherstellen.
Um eine einwandfreie Falzgrundbelüftung
sicherzustellen, sind
spezielle, zum System gehörende Klotzungsbrücken
einzusetzen. Flächenbündige Glasleiste; Die
Verglasungsdichtungen sind so geformt, dass sie für den
Betrachter nicht in Form eines breiten Randes in
Erscheinung
treten.

Profilauswahl:
Die erforderlichen Profile sind für den gewünschten
Verwendungszweck aus den Unterlagen des
System-Herstellers auszuwählen. Die für das
Profilsystem
angegebenen minimalen und maximalen Flügelgrößen und
-gewichte sind einzuhalten.

Profilbautiefen:
Blendrahmen, Pfosten, Riegel,
Flügelrahmen: 65 mm

Oberflächenbeschichtung / Farbgebung :
Ausführung der Oberflächenbehandlung nach ZTV -
Oberflächenbehandlung / Farbbeschichtungen

Verglasung :
Sicherheitsverglasung im zugelassenem System gem.
Systemanbieter.
Verglasung grundsätzlich für Türverglasungen bei
Zugangsmöglichkeit des öffentlichen Personenverkehrs

Wahlweise kann die Verglasung auch mittig angeordnet
werden
(Dicke der Glasleisten innen und außen gleich - genau
Angaben
gem. Positionstext)

Die Abdichtung der Verglasung erfolgt mit äußeren und
inneren
EPDM- Dichtungen.

3. SYSTEMBESCHREIBUNG - GEDÄMMTE
FESTVERGLASUNGEN

Wärmegedämmtes Rahmensystem mit 65 mm Grundbautiefe,
für Innenbauteile. Ohne Brandschutzanforderung.
Schallschutzanforderung 37 dB

Vorgeschl. Hersteller/Produkt/Serie: Schüco AWS 50 oder
gleichw. (gleichw. Fabrikate möglich)

angeb. Rahmensystem
Gedämmte Festverglasung: Hersteller: Anlage
2_Bieterangaben allg. Vorbemerkungen
angebotenes Produkt bzw. Serie: Anlage 2_Bieterangaben
allg. Vorbemerkungen

Konstruktionsmerkmale:
Wärmedämmende Isolierstege mit drei Hohlkammern bilden
den Anschlag für die koextrudierte Moosgummi-
Doppelhohlkammer-Mitteldichtung.
Das System ist mit rechteckigen Glasleisten
auszustatten.
Die Montage der Glasleisten erfolgt mittels
toleranzausgleichenden Kunststoffhaltern.

Profilauswahl:
Die erforderlichen Profile sind für den gewünschten
Verwendungszweck aus den Unterlagen des
System-Herstellers auszuwählen.
Die für das Profilsystem angegebenen minimalen und
maximalen Flügelgrößen und -gewichte sind einzuhalten.

Profilbautiefen:
Blendrahmen, Pfosten, Riegel: 65 mm

Oberflächenbeschichtung / Farbgebung :
Ausführung der Oberflächenbehandlung nach ZTV -
Oberflächenbehandlung / Farbbeschichtungen

Verglasung :
Sicherheitsverglasung im zugelassenem System gem.
Systemanbieter.
Einsatz für absturzsichernde Verglasungen, bei BH < 80
cm
(VSG/ESG), bei BH = 80 cm (Float/Float)

Wahlweise kann die Verglasung auch mittig angeordnet
werden
(Dicke der Glasleisten innen und außen gleich - genau
Angaben
gem. Positionstext). Die Abdichtung der Verglasung
erfolgt mit
äußeren und inneren EPDM- Dichtungen.

*Hinweis*
Die nachfolgende Beschreibung stellt eine allgemeine
Regelung
für die Lieferung und das Einsetzen der Verglasung in
Aluminium-Bauelemente dar.
Die in den Leistungstexten angegebenen Abmessungen
beziehen sich auf die Aluminium-Elemente.
Die Kosten für die Ermittlung der Glasmaße sind in die
Angebotspreise einzurechnen, eine gesonderte Vergütung
erfolgt hierfür nicht.
Zum Lieferumfang der Verglasungsarbeiten gehören alle
hierfür
erforderlichen Dichtungen und deren Einbau,
einschließlich der
dicht auszuführenden Eckausbildungen und Stöße.
Weiterhin
mitzuliefern sind alle erforderlichen Dichtstoffe,
Glasauflager
und Klotzungsbrücken.
Die Dicken der Einzelscheiben sind unter
Berücksichtigung
der Scheibengrößen und der Lastannahmen nach den
Bemessungstabellen des Glas-Herstellers, der
Klimalasten
sowie Schalldämmwerten zu ermitteln und durch eine
Glasstatik nachzuweisen (vgl. ZTV-Werkplanung).
Es folgt die Beschreibung der für die Ausführung
geplanten
Glastypen. In den Positionsbeschreibungen wird dann
jeweils
nur die Kurzbezeichnung des zum Einsatz kommenden
Glastyps (GT) genannt.
Die Eignung der vorgeschlagenen Glasaufbauten ist für
den
jeweiligen Anwendungsfall hinsichtlich Glasarten,
Glasdicken
und Abmessungen vom Auftragnehmer zu prüfen.
Dies trifft insbesondere auf die Anforderungen der
jeweiligen
Landesbauordnung, die Vorschriften der Gemeindeunfallversicherung und der Bau- Berufsgenossenschaften
oder
sonstige, anzuwendende Vorschriften zu.
Die folgenden allgemeinen Richtlinien für die
fachgerechte
Verglasung von Isolierglas sind unbedingt zu beachten!
Die ein zuhaltenden erforderliche Glastoleranzen müssen
bezogen auf das eingesetzte Verglasungssystem
eingehalten
werden.

Die Angabe der Licht- und Energiewerte erfolgt nach
DIN EN
410. Sie beziehen sich auf einen Standardaufbau.
Abweichungen vom Standardaufbau und Einbaulage aus der
Senkrechten führen zu Wertänderungen.

Absturzsichernde Verglasungen:
Bei der Ausführung absturzsichernder Verglasungen ist
die DIN
18008-4 zu befolgen.
Sofern von der DIN 18008-4 abgewichen wird, bedürfen
absturzsichernde Verglasungen grundsätzlich einer
allgemeinen
bauaufsichtlichen Zulassung des DIBt "Deutsches
Institut für
Bautechnik" oder einer Zustimmung im Einzelfall (ZiE)
der
jeweiligen Bauaufsichtsbehörde. Ist eine ZiE
(Zustimmung im
Einzelfall) erforderlich, so ist diese durch die
Bauherren /
Bauherrenvertreter zu beantragen.

Überkopfverglasungen:
Die Technische Regeln für die Verwendung von
linienförmig
gelagerten Verglasungen nach DIN 18008  - Überkopfverglasungen, Neigung > 10°  sind anzuwenden.

Glaskennzeichnung
In der dauerhaften Kennzeichnung auf dem Abstandhalter
im
SZR muss neben Hersteller und Produktionsstätte
vermerkt sein:
Produktionsdatum und Produktname,
Glasaufbau (Dicken, SZR),
Gasfüllungen,
Schalldämmwerte,
U-Werte, g-Werte etc.

Die Glaskanten der nachfolgend beschriebenen Gläser
sind
nach DIN 1249-11, Standard KG, auszuführen

zu beachtenden Vorschriften und Regelungen:
Verglasungsrichtlinie für Isolierglas des Flachglas
MarkenKreises in der letztgültigen Fassung
Technische Richtlinien des Instituts des Glashandwerks
für
Verglasungstechnik und Fensterbau, Hadamar (IGH)
DIN 18545 Abdichten von Verglasungen mit Dichtstoffen
Richtlinie VE-06/01: Beanspruchungsgruppen (BG) für die
Verglasung von Fenstern" des Instituts für
Fenstertechnik
e.V., Rosenheim
DIN 18008-1 bis -5 Glasbemessungs- und
Konstruktionsregeln
DIN 18545 Anforderungen an Glasfalze und
Verglasungssysteme  unter Berücksichtigung der EN 12488
Technische Regeln für die Verwendung absturzsichernder
Verglasungen (TRAV) des Deutschen Instituts für
Bautechnik (DIBt), Berlin
Technische Regeln für die Verwendung von linienförmig
gelagerten Verglasungen (TRLV) des DIBt
DIN 18516-1 Fassadenplatten, hinterlüftet
DIN 18516-4 Fassadenplatten aus
Einscheiben-Sicherheitsglas Aktuelle Bauregelliste des
Deutschen Instituts für Bautechnik (DIBt), Berlin

*Hinweis*
G 8 - Schallschutz-2-fach-Glas
Bewertetes Schalldämmmaß Rw glas 45 dB
Bewertetes Schalldämmmaß R'w p  37 dB
Bewertetes Schalldämmmaß R'w erf.  32 dB
(bezogen auf das Gesamtelement im eingebauten Zustand)

Glasaufbau:
Glasart außen ESG-H/ 10 mm
SZR ca. 16 mm Argon
Glasart innen VSG 66.2/ 12 mm

thermisch verbesserter Abstandshalter (warme Kante)
schwarz

Technische Daten:
Gesamtenergiedurchlässigkeit g: mind. 65 %
U-Wert Ug: max. 1,0 W/m²K
Der angegebene Ug-Wert wurde nach DIN EN 673 berechnet.

*Hinweis*
G 9 - Schallschutz-2-fach-Glas
Bewertetes Schalldämmmaß Rw glas 45 dB
Bewertetes Schalldämmmaß R'w p  37 dB
Bewertetes Schalldämmmaß R'w erf.  32 dB
(bezogen auf das Gesamtelement im eingebauten Zustand)

Glasaufbau:
Glasart außen ESG-H/ 10 mm
SZR ca. 16 mm Argon
Glasart innen VSG 66.2 aus TVG/ 12 mm

thermisch verbesserter Abstandshalter (warme Kante)
schwarz

Technische Daten:
Gesamtenergiedurchlässigkeit g: mind. 65 %
U-Wert Ug: max. 1,0 W/m²K
Der angegebene Ug-Wert wurde nach DIN EN 673 berechnet.

*Hinweis*
G 10 - Einfach-Glas
für Türen und bodengebundene Verglasungen bei
Zugangsmöglichkeit des öffentlichen Personenverkehrs

Glasaufbau:
Glasart:  ESG-H/ 10 mm (satinert)

*Hinweis*
G 11 - Einfach-Glas
für Türen und bodengebundene Verglasungen bei
Zugangsmöglichkeit des öffentlichen Personenverkehrs

Glasaufbau:
Glasart:  ESG-H/ 8 mm (satinert)

*Hinweis*
G 12 - Einfach-Glas
für Türen und bodengebundene Verglasungen bei
Zugangsmöglichkeit des öffentlichen Personenverkehrs

Glasaufbau:
Glasart:  ESG-H/ 6 mm (klar)

*Hinweis*
Gilt für alle ausgeschriebenen Innenelemente: Sämtliche
Anschlüsse sind beidseitig umlaufend mit beidseitiger
dauerelastischer Versiegelung (Farbe quarzgrau)
einschl.
Füllschnur auszuführen. Hohlräume sind mit Mineralwolle
hohlraumfrei auszustopfen.

*Hinweis*
Die nachfolgenden beschriebenen
Brandschutz-Konstruktionen
sind zulassungspflichtige Bauteile. Diese
bauaufsichtliche
Zulassung muss erteilt sein.
Die Angaben aus dem Genehmigungsantrag und die Auflagen
aus dem Zulassungsbescheid sind bei der Bauausführung
zu
berücksichtigen und zu befolgen.
Eine Ausfertigung des Zulassungsbescheides muss dem
Auftraggeber zusammen mit den Ausführungszeichnungen
vorgelegt werden.
Feuerschutzabschlüsse sind gemäß Bauordnung der Länder
überwachungspflichtige Bauteile.
Hersteller von Feuerschutzabschlüssen müssen sich von
einer -
durch das DIBt - anerkannten Überwachungsstelle
überwachen
und zertifizieren lassen.
Die Kennzeichnung erfolgt durch ein Typenschild.
Der Firmenname oder die Firmenkennzahl ist aus dem
Typenschild ersichtlich.

*Hinweis*
Für die Lieferung und den Einbau von Ausfachungen gilt
sinngemäß die im Abschnitt Verglasung näher
beschriebene
Regelung.
Die in der nachfolgenden Beschreibung der Paneele
gemachten
Angaben zu den einzusetzenden Werkstoffen und deren
Querschnitt sind formale Mindestanforderungen. Die
vorgegebenen Stoffe sind vom Auftragnehmer auf
ihre Eignung für den vorgesehenen Verwendungszweck zu
prüfen. Die in den "ZTV" gemachten Angaben zum
Wärmeschutz, Schallschutz, Brandschutz und
zur Angriffs- und Durchschusshemmung, sowie die für
diese
Bereiche geltenden DIN-Normen sind zu berücksichtigen.

Der Dämmkern der Paneele ist in jedem Fall in
druckfester
Ausführung und/oder mit einem druckfesten Einleimer
auszuführen. Die anwendungsbezogenen Anforderungen an
die
Wärmedämmstoffe und die
entsprechende DIN EN des Bezeichnungsschlüssels sind
gemäß der DIN V 4108-10 auszuwählen. Die
Klassifizierung des
Brandverhaltens und die
Eingruppierung erfolgt nach der DIN EN 13501, bei
Schäumen
ist die Klasse E zu berücksichtigen, bei Mineralwolle
Klasse A1.
Kommt als Dämmkern Mineralwolle zur Ausführung, so ist
diese
in stehender Faser
und mit zusätzlicher mechanischer Sicherung gegen
Absacken
zu verarbeiten.
Der Werkstoff des druckfesten Einleimer richtet sich
nach der
Vorgabe des yp W(mk) des Abstandshalter.

Die beschriebenen Paneele müssen nach dem Stand der
Technik dampfdiffusionsdicht ausgebildet sein. Durch
konstruktive Maßnahmen muss verhindert werden, dass
eine
Durchfeuchtung sowie eine mechanische
Zerstörung des Dämmstoffes eintritt.
Die Oberflächenveredelung der Aluminium-Verbundpaneele
ist,
wenn in den Positionsbeschreibungen nicht anders
angegeben
gemäß der Beschreibung in den "Zusätzlichen Technischen
Vertragsbedingungen" auszuführen.

*Hinweis*
Innenschale:  2 mm Aluminiumblech
  RAL 7039 (quarzgrau)
Dämmkern:  40 mm Polystyrol-Hartschaum
Außenschale:  2 mm Aluminiumblech
  RAL 7039 (quarzgrau)
- mit thermisch verbessertem Abstandshalter

Technische Daten:
U-Wert Up:  0,72 W/m²K
Gesamtdicke:  44 mm

*Hinweis*
formelle Regelungen Türbeschläge:
Für alle Konstruktionen sind die in den
Fertigungsunterlagen
des Systemherstellers ausgewiesenen Beschläge zu
verwenden. Sind nicht
systemgebundene Beschlagteile vorgesehen, müssen diese
unter Beachtung der gültigen DIN-Normen ausgewählt
werden.
Sofern im Leistungsverzeichnis nichts anderes
vorgeschrieben
ist, müssen alle Beschlagteile, mit Ausnahme der
Bedienungshebel und Türbänder,
verdecktliegend angeordnet werden.
Die im Falz angeordneten Beschläge sind form- und
kraftschlüssig mit den Profilen zu verbinden. Bei
Schraubverbindungen in Profilwandungen sind
Einnietmuttern oder Hinterlegstücke zu verwenden.

Die für die jeweilige Öffnungsart einzusetzenden
Beschläge in
ihrer Grundausstattung sind unter Berücksichtigung der
Lastannahmen/Gewichte/Größen und der zu erreichenden
Öffnungsweite ist der erforderliche Beschlag und die
Zusatzteile
wie zusätzliche Verriegelungen, Scherenbefestigungen,
Eigenanschlag und Bänder nach den Bemessungstabellen
des
System-Herstellers einzusetzen.
Alle Beschlagteile sind aus nichtrostenden Materialien
herzustellen und müssen justierbar sein.
Zubehör wie Drehsperren, Öffnungsbegrenzer, Schlösser
und
Fenstergriffe werden gesondert beschrieben.
Alle Türen sind gemäß DIN 18040 "Barrierefreies Bauen"
auszuführen.

Müssen bedingt durch die ausgeschriebenen Größen der
Flügel
besondere Maßnahmen zum dauerhaften Gebrauch getroffen
werden (Verkleben der Verglasung, Sonderbauschrauben,
Zuschlagsicherung, Verstärkung der
Profile und Beschläge, etc.) sind diese, ohne
gesonderte
Beschreibung in der Position, zu berücksichtigen.
Die dauerhafte Funktionstüchtigkeit des Bauteiles ist
in
schriftlicher Form incl. der Systemgeberbestätigung
nachzuweisen.

Nachfolgend werden die für die jeweiligen
Anforderungen der
Aussentüren, die einzusetzenden Türbänder und
Beschläge in
ihrer Grundausstattung beschrieben.
Die Ausführung und die Anordnung der Türbänder ist
unter
Berücksichtigung der Lastannahmen nach den
Bemessungstabellen des System-Herstellers vorzusehen.
Die Stulpbleche der einzusetzenden Schlösser und die
Schließbleche müssen aus Edelstahl bestehen. Die
Befestigung
dieser Bauteile erfolgt nach Angaben des
System-Herstellers

System-Zubehör:
Zubehörteile wie Zylinder-Rosetten, Drückerstifte,
Dichtstücke,
Befestigungszubehör und Fußpunktabdichtungen werden in
den
folgenden
Beschreibungen nicht besonders erwähnt; diese
Zubehörteile
sind jedoch in jedem Fall mitzuliefern.

Automatische Antriebe für Türen (wenn gefordert):
Das maximal zulässige Flügelgewicht ist abhängig von
der
Türflügelbreite (siehe Unterlagen des Systemgebers).

Unabhängig von Türflügelgewicht und Türflügelbreite
ist bei
Verwendung von Drehtürantrieben ein zusätzliches
Türband
direkt unter dem oberen Türband anzubringen um die
auftretenden Kräfte abzutragen.
Die Verwendung von verdecktliegenden Türbändern ist
z.Z.
nicht zugelassen.

Ggf. sind Türanschlagpuffer einzusetzen die ein
"Überdrehen"
der Türflügel verhindern.

Die geltenden Normen und Technische Regel für "Türen
und
Tore" nach ASR A1.7 und die DIN 18650 sind unbedingt zu
berücksichtigen. Ausserdem sind die Richtlinien des
DIBt zu
beachten.

Es ist zwingend eine Risikoanalyse durchzuführen.
Der Errichter einer Türanlage ist verpflichtet, die
Sicherheitsanalyse (Gefahrenanalyse) nach DIN 18650
durchzuführen und zu dokumentieren (§ 2 der 9. GPSGV,
in
Verb. m. Anh. I der Maschinenrichtlinie),
hat eine EG-Konformitätserklärung auszustellen und an
der
Türanlage die CE-Kennzeichnung sichtbar anzubringen (§
3 der
9. GPSGV in Verb. m. Anh. II der Maschinenrichtlinie).

Allgemeine Hinweise:
Die Elektroverkabelung muss nach Kabelplan des
Herstellers
der Antriebe erfolgen.
Der bauseitiger Anschluss (Abzweigdose) des Antriebes
erfolgt
durch eine Elektrofirma.
Die Inbetriebnahme erfolgt durch einen Betrieb mit
einem
gültigem Sachkundenachweis des Herstellers der
Antriebe.

Prüfung durch Sachkundigen
Gemäß der Norm für automatische Türsysteme (DIN
18650-2,
Abschnitt 5) und der "Technischen Regeln für
Arbeitsstätten,
Türen und Tore" (ASR A1.7) müssen kraftbetätigte Türen
von
einem Sachkundigen in definierten Abständen auf Ihren
sicheren Zustand geprüft und gewartet werden. Die
erfolgten
Prüfungen sind in einem Prüfbuch zu dokumentieren. Der
Betreiber ist verpflichtet, die Prüfprotokolle
mindestens ein Jahr
lang aufzubewahren.

Folgende Prüfungen müssen durchgeführt werden:
Abnahmeprüfung vor der ersten Inbetriebnahme:
Prüfung des fachgerechten Einbau aller Komponenten, des
einwandfreien Funktionsverhaltens und der Installation
wirksamer Schutzmaßnahmen.

Regelmäßige Prüfung durch Sachkundigen:
Mindestens einmal jährlich Prüfung des einwandfreien
Funktionsverhaltens und der Schutzeinrichtungen.

Wartung:
Mindestens einmal jährlich funktionserhaltende
Maßnahmen,
planmäßiger Austausch von Verschleißteilen.

Bei der Montage an Feuer- und Rauchschutztüren ist eine
gleichzeitige Abnahme (gem. Richtlinien für
Feststellanlagen
des DIBt) zwingend erforderlich. (jährliche Wartung
gem. DIBT
nur durch einen Sachkundigen).

In Deutschland ist bei Verwendung an 2-flg Brand- und
Rauchschutztüren eine zusätzliche mechanische
Schließfolgeregelung zwingend einzusetzen
(kontrollierte
Schließfolge bei Stromausfall).

*Hinweis*
Dreiteilige Aluminium-Rollentürbänder mit einer
Abmessung von
22 x 200 mm, für Flügellasten bis 200 kg.

Konstruktionsmerkmale:
Die gesamte Technik für die sichere Verankerung und die
Feinjustierung ist im Türfalz angeordnet. Ohne den
Türflügel
auszuhängen, kann eine Feinjustierung vorgenommen
werden.
Gebrauchsklasse nach DIN EN 1935:  Klasse 4
Korrosionsschutz nach DIN EN 1670:  Klasse 4
Bandklasse nach DIN EN 1935:  Klasse 14
Mechanische Beanspruchung nach DIN EN 12400: Klasse 8

*Hinweis*
Dreiteilige Aluminium-Rollentürbänder mit einer
Abmessung von
22 x 170 mm, für Flügellasten bis 120 kg.

Konstruktionsmerkmale:
Die gesamte Technik für die sichere Verankerung und die
Feinjustierung ist im Türfalz angeordnet. Ohne den
Türflügel
auszuhängen, kann eine Feinjustierung vorgenommen
werden.
Gebrauchsklasse nach DIN EN 1935:  Klasse 4
Korrosionsschutz nach DIN EN 1670:  Klasse 4
Bandklasse nach DIN EN 1935:  Klasse 13
Mechanische Beanspruchung nach DIN EN 12400: Klasse 6

*Hinweis*
Dreiteilige Aluminium-Rollentürbänder mit einer
Abmessung von
22 x 170 mm, für Flügellasten bis 210 kg.

Konstruktionsmerkmale:
Die gesamte Technik für die sichere Verankerung und die
Feinjustierung ist im Türfalz angeordnet. Ohne den
Türflügel
auszuhängen, kann eine Feinjustierung vorgenommen
werden.
Gebrauchsklasse nach DIN EN 1935:  Klasse 4
Korrosionsschutz nach DIN EN 1670:  Klasse 4
Bandklasse nach DIN EN 1935:  Klasse 13
Mechanische Beanspruchung nach DIN EN 12400: Klasse 7

*Hinweis*
BT 100  1-flügeliger Türbeschlag,
Riegel-Fallen-Schloss,
Drücker/ Drücker

Türbänder:
gemäß Beschreibung und entsprechend den zu erwartenden
Lasten.

Schloss incl. Zubehör:
Riegel-Fallen-Schloss, Edelstahlstulp, Riegel und Falle
vernickelt, eintourig, mit Wechsel, vorgerichtet für
Profilzylinder.
Schließplatte

Betätigung Gangflügel:
Innen: Türdrücker, gemäß Bietereintragung
Außen: Türdrücker oder Türknauf entspr.
Positionsbeschreibung, gemäß Bietereintragung

*Hinweis*
BT 120  1-flügeliger Türbeschlag, Antipanik
Riegel-Fallenschloss, Schließfunktion "E" gemäß DIN EN
179

Türbänder:
gemäß Beschreibung und entsprechend den zu erwartenden
Lasten.

Schloss incl. Zubehör:
Antipanik Riegel- Fallenschloss, mit gesicherter
Fallenfeststellung, mit Wechsel, Edelstahl- Stulp,
Riegel und
Falle. Schließplatte. Vorgerichtet für Profilzylinder.

Betätigung innen:
Türdrücker nach DIN EN 179 gemäß Bietereintragung.

Betätigung außen:
Türknauf gemäß Bietereintragung.

*Hinweis*
BT 200  2-flügeliger Türbeschlag, Riegel-Fallenschloss
mit
Gegenkasten, Drücker/ Knauf, Drücker

Türbänder:
gemäß Beschreibung und entsprechend den zu erwartenden
Lasten.

Schloss incl. Zubehör:
Schloss incl. Zubehör: Riegel-Fallen-Schloss,
Edelstahlstulp,
Riegel (mit Aufsägeschutz) und
Falle vernickelt, eintourig, mit Wechsel, vorgerichtet
für
Profilzylinder, Schließplatte

Treibriegelschloss (Gegenkasten) mit Antipanikfunktion,
Schaltschloss mit Befestigungs- und
Verriegelungsplatte,
Bodenbuchse und Befestigungsmaterial,
Treibriegelstangen,
Falleneinlaufteile, Mitnehmer.

Betätigung Standflügel:
Innen: Türdrücker gemäß Bietereintragung

Betätigung Gangflügel:
Innen: Türdrücker gemäß Bietereintragung
Außen: Türknauf gemäß Bietereintragung

*Hinweis*
Beschläge Türen Zubehör

*Hinweis*
Ein Stück oben liegender Obentürschließer für die
Montage an
1-flg. Türen, nach EN 1154 A, Größe 3 - 5, für
barrierefreie
Türen nach DIN 18040 bis Flügelbreite 1.250 mm bei
max. 47
Nm Öffnungsmoment, hoher Wirkungsgrad über 80%, stark
abfallendes Öffnungsmoment entsprechend Einbausituation
an-/abschaltbar, mit Gleitschiene, von vorn
einstellbare
Schließkraft, Schließgeschwindigkeit, Endschlag,
Türblattmontage auf Bandgegenseite, mit Montageplatte

Farbton: silberfarbig

*Hinweis*
Leitungsführung in Fassaden / Türkonstruktionen:
Leitungsführung für elektronische Türüberwachung /
Fluchttürsteuerung / Hausalarm und weiteren notwendigen
Elektroinstallationen an betreffenden Türflügeln /
Öffnungsflügeln:
mind. 1 Reedkontakt Überwachung Türen in Flucht- und
Rettungswegen ohne Fluchttürsteuerung
Verkabelung / Leitungsführung für Türen in  Flucht- und
Rettungswegen mit Fluchttürsteuerung nach
Leistungstitel
Fluchttürsteuerung
Verkabelung / Leitungsführung für Hausalarm an allen
Türen
in  Flucht- und Rettungswegen

Schnittstelle:
Leitungsführung durch Pfostenprofile / Rahmenprofile
Türen
und Einbau Reedkontakte/Magnetkontakte/ Steuereinheiten
durch Gewerk Metallbau
Anschluss aller Kontakte / Steuereinheiten und
Leitungsführung ausserhalb Fassadenkonstruktionen durch
Gewerk Elektro

Genaue Angaben zur Leitungführung sowie
Austrittspunkten
aus Profilsystemen und Konstruktionen gem.
Detailplanung
Architekt

Schnittstell Elektrogewerk ist Hirschmannkupplung

Zum Leistungsbereich des Elektrogewerkes gehört das
Auflegen und der Anschluß der freien Verkabelungen an
die Verteilerdose und von dort aus die weiterführende
Verkabelung im gesamten Gebäude, sowie die Montage
aller Schalter, Actoren, Steuerungselemente etc. und
deren
Anschluß.

Die Kabelverlegung innerhalb der Fenster- Tür und
Fassadenkonstruktion ist gemäß den gültigen
VDE-Richtlinien
und der Muster-Leitungsanlagenrichtlinie auszuführen.

*Hinweis*
1. Vorbehandlung aller Aluminiumkomponenten der
Türkonstruktionen (Voranodisation):
Anodisch erzeugte Konversionsschicht (Voranodisation)
nach
den Richtlinien der GSB International e.V. Schwäbisch
Gmünd,
zum Schutz gegen Filiformkorrosion, bei der Belastung
in
chlorid/sole/sulfithaltiger
Atmosphäre bzw. bei Kontakt zu chlorhaltigem Wasser,
mit
einer darauf folgenden Pulverlackbeschichtung, gemäß
den
technischen Vorgaben des Systemherstellers.

Achtung: Voranodisation ! - gilt für alle Aluminium
Bauelemente

2. Farbbeschichtung:
Die Beschichtung der Aluminium-Profile und/oder
-Bleche muss
mit GSB International und/oder QUALICOAT
gütegesicherten
Pulver auf Polyesterbasis in einer Schichtdicke von
mindestens
50 µm / bzw. nach Vorgaben des Nasslackherstellers,
erfolgen.
Der ausführende Beschichtungsbetrieb muss Inhaber des
Gütezeichens der GSB International ("Gütegemeinschaft
für die
Stückbeschichtung von Bauteilen aus Aluminium",
Franziskanergasse 6, D-73525 Schwäbisch Gmünd) oder des
Gütezeichens der QUALICOAT (Verband für die
Oberflächenveredelung e.V. (VOA) Laufertormauer 6,
90403
Nürnberg) sein.

Alle Schnittflächen sind mit 2K-Metallkleber zu
überziehen.

Farb-Beschichtung / Farbgebung

Türelemente / Rahmenkonstruktionen:
Rahmenprofile (innen u. außen):  Graualuminium RAL 9007
Flügelprofile (innen u. außen): Weißaluminium RAL 9006

Rahmenprofile Festverglasung:
(innen u. außen): Graualuminium RAL 9007

ggf. erforderliche innere u. äußere Verblechungen
(Anschlußbleche):
Farbton: Quarzgrau RAL 7039

Betätigungen/Handhaben Fenster:  C-0 (EV1), Alu-natur,
stumpfmatt
Türbänder: C-0 (EV1), Alu-natur, stumpfmatt
Betätigungen/Handhaben Türen:  Edelstahl (Inox), ggf.
Alu-natur, stumpfmatt,  nach
Positionstext/Systembeschreibung

*Hinweis*
Besonderheiten beim Einsatz von
Aluminiumkonstruktionen in Bereichen mit erhöhter
Chloridbelastung, Solebelastungen und durch
Desinfektions- und Reinigungsmittel - hier speziell in
Hallen- und Schwimmbädern :

Um die Schäden durch Belastung mit chloridhaltigen
Wässern
und Atmosphären, Solen bzw. aggressive
Reinigungs- und Desinfektionsmittel einzugrenzen bzw.
zu
vermeiden, sind nachfolgende Maßnahmen zum Schutz der
Aluminium-Konstruktion zwingend einzuhalten.

Der optimale Korrosionsschutz der Profiloberflächen
ist durch
eine spezielle, durch den Systemhersteller gelieferte
Voranodisation und darauf folgende
hochwertige Pulverlackbeschichtung
zu erreichen.
-> vgl. vorbeschriebene ZTV's - Oberflächenbehandlung /
Farb-Beschichtung

Sämtliche Befestigungsmittel, etc. sind ebenfalls
gemäß den
Anforderungen der Belastung entsprechend auszuwählen
bzw.
mit einer speziellen Voranodisation und Beschichtung
auszuführen.

Während der gesamten Bearbeitung dürfen keine
Beschädigungen der Kunststoffbeschichtung eintreten, um
Unterwanderungen der Schicht, ausgehend von solchen
Schadstellen, zu vermeiden.

Alle Verbindungsstellen im Gehrungs- und Stoßbereich,
sowie alle Verschraubungen sind so einzudichten, dass
keine Feuchtigkeit in die Profilhohlräume oder in die
Nuten
und Fugen der Verbindungen gelangen.
Aus dem gleichen Grund sind die Profilenden zu
schließen, so
dass keine feuchte Raumluft bzw. Feuchtigkeit in die
Hohlräume
eintreten und
an der Außenseite kondensieren kann.

Sollte doch Feuchtigkeit eintreten, z. B. durch defekte
Fugendichtungen, so muss diese kontrolliert nach außen
ablaufen bzw. ablüften können. Bauanschlüsse sind nach
außen wasserdicht und von innen her luftdicht
auszuführen.

Es ist in jedem Fall im Rahmen eines Wartungsvertrages
(gesond. Position) den Bauherrn und Betreiber des
Gebäudes
darauf hinzuweisen, dass die Reinigungs- und
Pflegevorschriften der Aluminium-Zentrale, Schrift A5,
eingehalten werden muß.
Diese Schrift kann bezogen werden über die
Aluminiumzentrale Aluminium-Verlag GmbH
Postfach 10 12 62
40003 Düsseldorf,
Die Reinigungs- und Pflegeintervalle müssen der
Objektnutzung
und dem Standort Rechnung tragen.

*Hinweis*
Für alle Konstruktionen sind die in den Bieterangaben
festgelegten Beschläge zu verwenden. Sofern im
Leistungsverzeichnis nichts anderes vorgeschrieben ist,
müssen alle Beschlagteile, mit Ausnahme der
Bedienungshebel und Türbänder, verdecktliegend
angeordnet
werden.
Die im Falz angeordneten Beschläge sind form- und
kraftschlüssig mit den Profilen zu verbinden. Bei
Schraubverbindungen in Profilwandungen sind
Einnietmuttern
oder Hinterlegstücke zu verwenden.
Die für die jeweilige Öffnungsart einzusetzenden
Beschläge in
ihrer Grundausstattung sind unter Berücksichtigung der
Lastannahmen / Gewichte/ Größen und der zu erreichenden
Öffnungsweite - der erforderliche Beschlag und die
Zusatzteile
wie zusätzliche Verriegelungen, Scherenbefestigungen,
Eigenanschlag und Bänder nach den Bemessungstabellen
des
System-Herstellers einzusetzen.
Alle Beschlagteile sind aus nichtrostenden Materialien
herzustellen und müssen justierbar sein.
Zubehör wie Drehsperren, Öffnungsbegrenzer, Schlösser
und
Fenstergriffe werden gesondert beschrieben.

System-Zubehör:
Zubehörteile wie Zylinder-Rosetten, Drückerstifte,
Dichtstücke,
Befestigungszubehör und Fußpunktabdichtungen werden in
den
folgenden Beschreibungen nicht besonders erwähnt; diese
Zubehörteile sind jedoch in jedem Fall mitzuliefern.

Notausgangstürverschlüsse:
(für Gebäude ohne öffentlichen Personenverkehr) sind
nach
DIN EN 179 auszuführen.
Türen nach DIN EN 179: für äußere Notausgangstüren nach
DIN EN gelten folgende Größenbeschränkungen:
Max. Höhe: 2520 mm
Max. Breite: 1 flg. 1320 mm
Max. Breite: 2 flg. 2640 mm
Max. Gewicht: 200 kg je Flügel
Äußere Türen innerhalb dieser Parameter können nach
DIN EN
179 klassifiziert werden.

Wartungsarme Rollentürbänder :
Es sind dreiteilige Aluminium-Rollentürbänder der
Gebrauchsklasse 4 (sehr starker Gebrauch) nach DIN EN
1935, Korrosionsbeständigkeit der Klasse 4 nach DIN EN
1670, Bandklasse 14 nach DIN EN 1935, Mechanische
Beanspruchung der Klasse 8 nach DIN EN 12400,
Abmessung 22 x 200 mm, einzubauen. Die gesamte Technik
für die sichere Verankerung und die Feinjustierung ist
im Türfalz
angeordnet. In die Hohlkammern der Rahmenprofile sind
entsprechende - zum System gehörende - Futterplatten
und
Klemmanker einzubringen. Ohne den Türflügel
auszuhängen,
kann eine
Feinjustierung - in der Höhe bis 4 mm und seitlich bis
-1,5 / +1,5
mm - vorgenommen werden.

*Hinweis*
1. Bauablauf / Ausführungstermin

Folgende Ausführungstermine sind geplant:
Ausführungsbeginn: 01.06.2026
Erstellung Werkplanung bis: 18.06.2026
Freigabe Werkplanung bis: 26.06.2026
Einbau Verglasung SMR + Verglasung Stiefelgang:
10.08.2026
- 30.09.2026
Einbau Türen: 30.09. - 15.12.2026
Ausführungsende: 01.03.2027

Lärmintensive Arbeiten wie Bohren, Hämmern, Sägen oder
ähnliche Arbeiten sind auf den Zeitraum werktags von
7:00
Uhr bis 20:00 Uhr zu beschränken.
Darüber hinausgehende Arbeitszeiten sind mit dem AG/der
örtlichen Objektüberwachung des AG schriftlich zu
vereinbaren.
Die etwa zusätzlich erforderlichen Genehmigungen für
Nacht-,
Feier- und Sonntagsarbeit holt der AN bei zuständigen
Ordnungsamt ein.

Unter Berücksichtigung der geplanten Ausführungstermine
und der täglichen Arbeitszeitregelungen ist der Bieter
gehalten, eine dem Leistungsumfang und den Baufristen
entsprechende Baustellenbesetzung zu gewährleisten.

Alle Aufwendungen für die Sicherstellung der
Ausführungsfristen, der dafür notwendigen
Arbeitszeitregelungen sowie des entsprechenden
Personaleinsatzes sind in die Einheitspreise
einzukalkulieren.
Mehraufwendungen für zeitliche Anpassungen der
täglichen
Arbeitszeit, z.B. für Nacht-, Feier- und
Sonntagsarbeit oder die
flexible Arbeitszeitanpassung nach Anforderung des
Bauherrn
sind in die zutreffenden Einheitspreise
einzukalkulieren. Eine
zusätzliche Vergütung erfolgt hierfür nicht.

Der Auftragnehmer hat auf der Grundlage der im
Bauvertrag
vereinbarten Ausführungsfristen spätestens 2 Wochen
nach
Auftragserteilung einen Detailterminplan bzgl. seiner
auszuführenden Leistungen zu erstellen, in dem die
jeweils
bautäglich vorgesehene Mannstärke nebst Geräteeinsatz
nachvollziehbar ist und mit Blick auf einen
zeitgerechten
Bauablauf kontrolliert werden kann.

*Hinweis*
Folgende Zeichnungsunterlagen liegen dem
Leistungsverzeichnis bei:

ARC_3000_GO_GR  Grundriss
Untergeschoss
ARC_3004_GO_GR_a Grundriss Erdgeschoss

ARC_3200_GO_SN Schnitte A, B, B1, C, D, D1, D2
ARC_3201_GO_SN Schnitte E, F, G, G1, H, I, J, K

ARC_3400_AH_WA Wandabwicklungen Alte Halle Wandbild
/ Schwimmmeisterraum
ARC_3402_NA_WA Wandabwicklungen Foyer - Neuer
Anbau
ARC_3403_NA_WA Wandansicht Achse K - Neuer Anbau
ARC_3466_NA_FA  Windfang Abwicklung und Details
ARC_3467_AH_FA  Details Innenverglasungen - Alte Halle
ARC_3553_AH_TB Trockenbau Verglasung Stiefelgang zum
SB - Alte Halle
ARC_3607_AH_FS  Detail Aufkantungen Innenverglasungen
- Alte Halle
ARC_3707_NA_DE  Detailschnitte Unterhangdecke - Neuer
Anbau

LA_5010_GO_BE_a Baustelleneinrichtungsplan
ARC_7010_60_FM_Grundriss Erdgeschoss Materialkonzept
Türen

### Titel 01 Allgemeines

**01.1 Technische Bearbeitung**
Technische Bearbeitung
- Glas-Rahmen-Türen/-wände, Ganzglastüren, elektrische
Schiebetüren, sonst. Verglasungen

Technische Bearbeitung, bestehend aus:
* Erstellung von Werkstattplänen, Ausführungszeichnungen,
* Abstimmung mit Planer, Architekten bis zur
  Ausführungsreife
* Übergabe der Pläne an den Bauherrn in digital und
  1-fach ausfertigen in Papierform

Vor Fertigungsbeginn hat der Auftragnehmer Werkstatt-
und
Montagepläne, Zeichnungen und/oder Beschreibungen zu
liefern. Diese bedürfen der Freigabe durch den
Auftraggeber.

Die Werkstattplanung die der Auftragnehmer gem. DIN
18335
anfertigt, greift nicht in die Abmessungen der
tragenden
Konstruktion aus der Ausführungsplanung ein.
Bauphysikalische Angaben bleiben unverändert. Im Rahmen
der Werkstattplanung können nur zu Verbindungsmitteln,
Auflager und sonstigen Details der Planung Alternativen
vorgeschlagen werden. Alle Änderungen, die sich
gegenüber
der Ausführungsplanung des Planungbüros ergeben haben,
sind kenntlich zu machen.

Aus den Darstellungen müssen Konstruktion, Maße,
Einbau,
Befestigung und Bauanschlüsse der Bauteile sowie die
Einbaufolge erkennbar sein (DIN 18360, Zif. 3.1.1.3).
Konstruktionsmaße sind vor Ort durch den Auftragnehmer
zu
prüfen.
Menge: 1,000 psch

**01.2 Stundensatz Vorarbeiter**
Arbeiten, welche nicht in den Positionen erfasst sind
und gegen
Nachweis zur Ausführung kommen:
Vorarbeiter
Menge: 5,000 h

**01.3 Stundensatz Facharbeiter**
Arbeiten, welche nicht in den Positionen erfasst sind
und gegen
Nachweis zur Ausführung kommen:
Facharbeiter
Menge: 10,000 h

**01.4 Stundensatz Helfer**
Arbeiten, welche nicht in den Positionen erfasst sind
und gegen
Nachweis zur Ausführung kommen:
Helfer
Menge: 10,000 h

### Titel 02 Alte Halle (AH - Gebäudeteil I)

#### Bereich 02.01 Metall-Innentüren

**02.01.1 Tür, T90, 1-flügelig, DIN L, 1,01 x 2,13 m, Umfassungszargezarge**
Brandschutz-Stahlblechtür, T90, 1-flügelig

Tür-Nr.  AH401.01
Einbauort:  EG, Raum AH401/Sakura

ANFORDERUNGEN
Brandschutz nach DIN 4102 Teil 5  T 90
Rauchschutz nach DIN 18095 Teil 1  keine
mit bauaufsichtlicher Zulassung nach 18095 -2 u. 3

Beanspruchungsgruppe nach DIN EN 1192 3
mit bauaufsichtlicher Zulassung geprüft nach DIN EN
1192

Öffnungswinkel min. 90°

beispielhaftes Produkt: Hörmann H3 OD od.glw.

angebotenes Produkt: '.........'

angebotenes Fabrikat: '.........'

GEOMETRIE
Bau-Richtmaß
nach DIN 18100 in mm: 1.010 / 2.130 mm (B / H)
Anschlag/ Gangflügel: DIN L

WAND:  Stahlbeton/Mauerwerk KS, ca. 15-25 cm dick
(incl.
Putz)

ZARGE:
Material: Stahlumfassungszarge für gefälzte
  Türblätter, 1,5 mm
Spiegelbreite: ca. 50 mm - Bandseite,
 ca. 20 mm - Bandgegenseite
Oberfläche:  verzinkt, endbeschichtet,
pulverbeschichtet
Farbton:  RAL 7039 quarzgrau
Korrosionsschutz: nach ZTV
Dichtung: 3-seitiges Dämpfungsprofil
Einbau: in lichte Öffnung,
 incl. elastische Verfugung Wandanschlüsse
Befestigung: schraubbar, mit Mauer-Dübelanker
Bodeneinstand: ohne

TÜRBLATT
Material: Stahlblech, 1,5 mm dick, vollflächig
 verklebte Verbundkonstruktion
Blattdicke: ca. 55 mm, Dickfalz
Oberfläche: verzinkt, endbeschichtet,
pulverbeschichtet,
 Farbton : RAL 7039 quarzgrau
Korrosionsschutz :  nach ZTV
Bodenanschluss: absenkbare Bodendichtung im
zugelassendem System

BÄNDER
2 Konstruktionsbänder mit Kugellager, 2-dimensional
verstellbar, Stahl verzinkt, endbeschichtet RAL 7039
(quarzgrau)

SCHLOSS
Objektschloss für den nachträglichen Einbau eines
Profilzylinders, Anforderungen nach DIN 18250(Feuer-
und
Rauchschutztüren), Klasse 3, Profilzylinder bauseits,
Schlosskasten geschlossen u. verzinkt, Falle u. Riegel
vernickelt, wartungsfreie, dauergeschmierte und
geräuschgedämpfte Fallenführung, Stulpbreite 20mm,
Stulpführung rund, vorbereitet für den Einbau eines
Profilzylinders

DRÜCKER
Objektbeschlag nach DIN EN 179 für Feuer- u.
Rauchschutztüren nach DIN 18273 sowie Anforderungen
nach
DIN 1906: Drücker/ Drücker,

SCHLIESSER
Türschließer mit Gleitschiene, für die Montage an
Feuer- und
Rauchschutztüren, nach EN 1154 A, Größe 3 - 5, mit
Gleitschiene, einstellbare Schließkraft,
Schließgeschwindigkeit,
Öffnungsdämpfung und Endschlag, Normalmontage auf
Bandseite, mit Montageplatte,
selbstschließend

Ausführung der Beschläge erst nach Bemusterung und
Freigabe des Bauherrn / Architekten.

SONSTIGES :
Aufmaß am Objekt in Eigenverantwortung des AN
erforderlich,
Abnahmeprüfung und dauerhaftes Anbringen des
Zulassungsschildes, Übergabe Prüfbuch und bauaufs.
Zulassung zur Abnahme, Werkplanung nach ZTV, einschl.
Ausstattungsliste.
Menge: 1,000 St

**02.01.2 Minderpreis für die Verwendung einer Eckzarge**
Zulage/Minderpreis für den Einbau einer Eckzarge
ähnlicher
bauart anstelle der Umfassungszarge zu Vorposition
Menge: 1,000 m3

**02.01.3 Tür, T30/ RS, 1-flügelig, DIN R wie vor jedoch 1,26 x 1,80 m, Blockzarge, Sonderanfertigung**
Brandschutz-Stahlblechtür, T30/ RS, 1-flügelig

Tür-Nr.  AH01.01
Einbauort:  UG, Raum AH01/AH05

ANFORDERUNGEN
Brandschutz nach DIN 4102 Teil 5  T 30
Rauchschutz nach DIN 18095 Teil 1  RS-1
mit Typengenehmigung/Herstellererklärung

Beanspruchungsgruppe nach DIN EN 1192 3
mit bauaufsichtlicher Zulassung geprüft nach DIN EN
1192

Öffnungswinkel min. 90°

beispielhaftes Produkt: Hörmann H3 OD od.glw.

angebotenes Produkt: '.........'

angebotenes Fabrikat: '.........'

GEOMETRIE
Bau-Richtmaß
nach DIN 18100 in mm: 1.260 / 1.800 mm (B / H)
Anschlag/ Gangflügel: DIN R

WAND:  Stahlbeton/Mauerwerk KS, ca. 20-27 cm dick
(incl.
Putz)

ZARGE:
Material: Stahl-Blockzarge für gefälzte
  Türblätter, 1,5 mm
Spiegelbreite: ca. 50 mm - Bandseite,
 ca. 20 mm - Bandgegenseite
Oberfläche:  verzinkt, endbeschichtet,
pulverbeschichtet
Farbton:  RAL 7039 quarzgrau
Korrosionsschutz: nach ZTV
Dichtung: 3-seitiges Dämpfungsprofil
Einbau: in lichte Öffnung,
 incl. elastische Verfugung Wandanschlüsse
Befestigung: schraubbar, mit Mauer-Dübelanker
Bodeneinstand: ohne

TÜRBLATT
Material: Stahlblech, 1,5 mm dick, vollflächig
 verklebte Verbundkonstruktion
Blattdicke: ca. 55 mm, Dickfalz
Oberfläche: verzinkt, endbeschichtet, pulverbeschichtet
 Farbton : RAL 7039 quarzgrau
Korrosionsschutz :  nach ZTV
Bodenanschluss: absenkbare Bodendichtung im
zugelassendem System

BÄNDER
2 Konstruktionsbänder mit Kugellager, 2-dimensional
verstellbar, Stahl verzinkt, endbeschichtet RAL 7039
(quarzgrau)

SCHLOSS
Objektschloss für den nachträglichen Einbau eines
Profilzylinders, Anforderungen nach DIN 18250(Feuer-
und
Rauchschutztüren), Klasse 3, Profilzylinder bauseits,
Schlosskasten geschlossen u. verzinkt, Falle u. Riegel
vernickelt, wartungsfreie, dauergeschmierte und
geräuschgedämpfte Fallenführung, Stulpbreite 20mm,
Stulpführung rund, vorbereitet für den Einbau eines
Profilzylinders

DRÜCKER
Objektbeschlag nach DIN EN 179 für Feuer- u.
Rauchschutztüren nach DIN 18273 sowie Anforderungen
nach
DIN 1906: Drücker/ Drücker,

SCHLIESSER
Türschließer mit Gleitschiene, für die Montage an
Feuer- und
Rauchschutztüren, nach EN 1154 A, Größe 3 - 5, mit
Gleitschiene, einstellbare Schließkraft,
Schließgeschwindigkeit,
Öffnungsdämpfung und Endschlag, Normalmontage auf
Bandseite, mit Montageplatte

Ausführung der Beschläge erst nach Bemusterung und
Freigabe des Bauherrn / Architekten.

SONSTIGES :
Aufmaß am Objekt in Eigenverantwortung des AN
erforderlich,
Abnahmeprüfung und dauerhaftes Anbringen des
Zulassungsschildes, Übergabe Prüfbuch und bauaufs.
Zulassung zur Abnahme, Werkplanung nach ZTV, einschl.
Ausstattungsliste.
Menge: 1,000 St

**02.01.4 Tür, T30/ RS, 1-flügelig, DIN L, 1,01 x 2,01 m, Eckzarge**
Brandschutz-Stahlblechtür, T30/ RS, 1-flügelig

Tür-Nr.  AH04.01
Einbauort:  UG, Raum NA02/AH04

ANFORDERUNGEN
Brandschutz nach DIN 4102 Teil 5  T 30
Rauchschutz nach DIN 18095 Teil 1  RS-1
mit bauaufsichtlicher Zulassung nach 18095 -2 u. 3

Beanspruchungsgruppe nach DIN EN 1192 3
mit bauaufsichtlicher Zulassung geprüft nach DIN EN
1192

Öffnungswinkel min. 90°

beispielhaftes Produkt: Hörmann H3 OD od.glw.

angebotenes Produkt: '.........'

angebotenes Fabrikat: '.........'

GEOMETRIE
Bau-Richtmaß
nach DIN 18100 in mm: 1.010 / 2.010 mm (B / H)
Anschlag/ Gangflügel: DIN L

WAND:  Stahlbeton/Mauerwerk KS, ca. 50-70 cm dick
(incl.
Putz)

ZARGE:
Material: Stahl-Eckzarge für gefälzte
Türblätter, 1,5 mm
Spiegelbreite: ca. 50 mm - Bandseite,
 ca. 20 mm - Bandgegenseite
Oberfläche:  verzinkt, endbeschichtet,
pulverbeschichtet
Farbton:  RAL 7039 quarzgrau
Korrosionsschutz: nach ZTV
Dichtung: 3-seitiges Dämpfungsprofil
Einbau: in lichte Öffnung,
 incl. elastische Verfugung Wandanschlüsse
Befestigung: schraubbar, mit Mauer-Dübelanker
Bodeneinstand: ohne

TÜRBLATT
Material: Stahlblech, 1,5 mm dick, vollflächig
 verklebte Verbundkonstruktion
Blattdicke: ca. 55 mm, Dickfalz
Oberfläche: verzinkt, endbeschichtet, pulverbeschichtet
 Farbton : RAL 7039 quarzgrau
Korrosionsschutz :  nach ZTV
Bodenanschluss: absenkbare Bodendichtung im
zugelassendem System

BÄNDER
2 Konstruktionsbänder mit Kugellager, 2-dimensional
verstellbar, Stahl verzinkt, endbeschichtet RAL 7039
(quarzgrau)

SCHLOSS
Objektschloss für den nachträglichen Einbau eines
Profilzylinders, Anforderungen nach DIN 18250(Feuer-
und
Rauchschutztüren), Klasse 3, Profilzylinder bauseits,
Schlosskasten geschlossen u. verzinkt, Falle u. Riegel
vernickelt, wartungsfreie, dauergeschmierte und
geräuschgedämpfte Fallenführung, Stulpbreite 20mm,
Stulpführung rund, vorbereitet für den Einbau eines
Profilzylinders

DRÜCKER
Objektbeschlag nach DIN EN 179 für Feuer- u.
Rauchschutztüren nach DIN 18273 sowie Anforderungen
nach
DIN 1906: Drücker/ Drücker,

SCHLIESSER
Türschließer mit Gleitschiene, für die Montage an
Feuer- und
Rauchschutztüren, nach EN 1154 A, Größe 3 - 5, mit
Gleitschiene, einstellbare Schließkraft,
Schließgeschwindigkeit,
Öffnungsdämpfung und Endschlag, Normalmontage auf
Bandseite, mit Montageplatte,
selbstschließend

Ausführung der Beschläge erst nach Bemusterung und
Freigabe des Bauherrn / Architekten.

SONSTIGES :
Aufmaß am Objekt in Eigenverantwortung des AN
erforderlich,
Abnahmeprüfung und dauerhaftes Anbringen des
Zulassungsschildes, Übergabe Prüfbuch und bauaufs.
Zulassung zur Abnahme, Werkplanung nach ZTV, einschl.
Ausstattungsliste.
Menge: 1,000 St

**02.01.5 Mehrzweck-Stahlblechtür, 1-flügelig, DIN L, 1,01 x 2,13 m, Umfassungszarge**
Stahlblechtür, 1-flügelig

Tür-Nr.  AH04.02
Einbauort:  UG, Raum AH04/AH05

ANFORDERUNGEN
Brandschutz nach DIN 4102 Teil 5  keine
Rauchschutz nach DIN 18095 Teil 1  keine
mit bauaufsichtlicher Zulassung nach 18095 -2 u. 3

Beanspruchungsgruppe nach DIN EN 1192 3
mit bauaufsichtlicher Zulassung geprüft nach DIN EN
1192

Öffnungswinkel min. 90°

beispielhaftes Produkt: Hörmann D 65-2 od.glw.

angebotenes Produkt: '.........'

angebotenes Fabrikat: '.........'

GEOMETRIE
Bau-Richtmaß
nach DIN 18100 in mm: 1.010 / 2.130 mm (B / H)
Anschlag/ Gangflügel: DIN L

WAND:  Stahlbeton/Mauerwerk KS, ca. 30-40 cm dick
(incl.
Putz)

ZARGE:
Material: Stahl-Umfassungszarge für gefälzte
  Türblätter, 1,5 mm dick
Maulweite: 250-300 mm
Spiegelbreite: ca. 50 mm - Bandseite,
 ca. 20 mm - Bandgegenseite
Oberfläche:  verzinkt, endbeschichtet,
pulverbeschichtet
Farbton:  RAL 7039 quarzgrau
Korrosionsschutz:  nach ZTV
Dichtung: 3-seitiges Dämpfungsprofil
Einbau: in lichte Öffnung,
 incl. Hintermörtelung der Zarge
Befestigung: schraubbar, mit Mauer-Dübelanker
Bodeneinstand: ohne

TÜRBLATT
Material: Stahlblech, 1,5 mm dick, vollflächig
 verklebte Verbundkonstruktion
Blattdicke: ca. 55 mm, Dickfalz
Oberfläche: verzinkt, endbeschichtet, pulverbeschichtet
 Farbton : RAL 7039 quarzgrau,
Korrosionsschutz :  nach ZTV
Bodenanschluss: absenkbare Bodendichtung im
zugelassendem System

BÄNDER
2 Konstruktionsbänder mit Kugellager, 2-dimensional
verstellbar, Stahl verzinkt, endbeschichtet RAL 7039
(quarzgrau)

SCHLOSS
Objektschloss für den nachträglichen Einbau eines
Profilzylinders, Klasse 3, Profilzylinder bauseits,
Schlosskasten
geschlossen u. verzinkt, Falle u. Riegel vernickelt,
wartungsfreie, dauergeschmierte und geräuschgedämpfte
Fallenführung, Stulpbreite 20mm, Stulpführung rund,
vorbereitet
für den Einbau eines Profilzylinders

DRÜCKER
Aluminiumbeschlag Anforderungen nach DIN 1906: Drücker/
Drücker,

SCHLIESSER
Türschließer mit Gleitschiene, für die Montage an
Feuer- und
Rauchschutztüren, nach EN 1154 A, Größe 3 - 5, mit
Gleitschiene, einstellbare Schließkraft,
Schließgeschwindigkeit,
Öffnungsdämpfung und Endschlag, Normalmontage auf
Bandseite, mit Montageplatte,
selbstschließend

Ausführung der Beschläge erst nach Bemusterung und
Freigabe des Bauherrn / Architekten.

SONSTIGES :
Aufmaß am Objekt in Eigenverantwortung des AN
erforderlich,
Abnahmeprüfung und dauerhaftes Anbringen des
Zulassungsschildes, Übergabe Prüfbuch und bauaufs.
Zulassung zur Abnahme, Werkplanung nach ZTV, einschl.
Ausstattungsliste.
Menge: 1,000 St

**02.01.6 Mehrzweck-Stahlblechtür, 2-flügelig, DINR/L, 1,20 x 1,90 m, Umfassungszarge, Sonderanfertigung**
Mehrzweck-Stahlblechtür, 2-flügelig

Tür-Nr.  AH02.01
Einbauort:  UG, Raum AH01/AH02

ANFORDERUNGEN
Beanspruchungsgruppe nach DIN EN 1192 3
mit bauaufsichtlicher Zulassung geprüft nach DIN EN
1192
Türelement dichtschließend ds
Öffnungswinkel min. 90°

beispielhaftes Produkt: Hörmann D 65-2 od.glw.

angebotenes Produkt: '.........'

angebotenes Fabrikat: '.........'

GEOMETRIE
Bau-Richtmaß
nach DIN 18100 in mm: 1.200/ 1.900 mm (B / H)
  Teilung asymetrisch
Gangflügel:  DIN R
Standflügel:  Breite 620 mm

WAND:  Stahlbeton, ca. 15-20 cm dick (einschl.
Putz)

ZARGE:
Material: Stahl-Umfassungszarge für gefälzte
  Türblätter, 1,5 mm dick
Maulweite: 250-300 mm
Spiegelbreite: ca. 50 mm - Bandseite,
 ca. 20 mm - Bandgegenseite
Oberfläche:  verzinkt, endbeschichtet,
pulverbeschichtet
Farbton:  RAL 7039 quarzgrau
Korrosionsschutz:  nach ZTV
Dichtung: 3-seitiges Dämpfungsprofil
Einbau: in lichte Öffnung,
 incl. Hintermörtelung der Zarge
Befestigung: schraubbar, mit Mauer-Dübelanker
Bodeneinstand: ohne

TÜRBLATT
Material: Stahlblech, 1,5 mm dick, Füllung mit
 Mineralfaser-Dämmplatte, Aussteifung
 mit Flachstahl
Blattdicke: ca. 65 mm, Dickfalz
Oberfläche:  verzinkt, endbeschichtet-pulver-
  beschichtet,
  Farbton: RAL 7039 quarzgrau
Korrosionsschutz :  nach ZTV

BÄNDER
2 Konstruktionsbänder mit Kugellager, 2-dimensional
verstellbar, Stahl verzinkt, endbeschichtet RAL 7039
(quarzgrau)

SCHLOSS
Objektschloss für den nachträglichen Einbau eines
Profilzylinders, Klasse 3, Profilzylinder bauseits,
Schlosskasten
geschlossen u. verzinkt, Falle u. Riegel vernickelt,
wartungsfreie, dauergeschmierte und geräuschgedämpfte
Fallenführung, Stulpführung rund, vorbereitet für den
Einbau
eines Profilzylinders,

DRÜCKER
Aluminium-Beschlag Anforderungen nach DIN 1906:
Beschlag: Drücker / Drücker

Ausführung der Beschläge erst nach Bemusterung und
Freigabe des Bauherrn / Architekten.

SONSTIGES :
Aufmaß am Objekt in Eigenverantwortung des AN
erforderlich,
Werkplanung nach ZTV, einschl. Ausstattungsliste.
Menge: 1,000 St

**02.01.7 Mehrzweck-Stahlblechtür, 2-flügelig, DINR/L, Eckzarge**
Mehrzweck-Stahlblechtür, 2-flügelig

Tür-Nr.  AH05.01
Einbauort:  UG, Raum AH05/Sakura

ANFORDERUNGEN
Beanspruchungsgruppe nach DIN EN 1192 3
mit bauaufsichtlicher Zulassung geprüft nach DIN EN
1192
Türelement dichtschließend ds
Öffnungswinkel min. 90°

beispielhaftes Produkt: Hörmann D 65-2 od.glw.

angebotenes Produkt: '.........'

angebotenes Fabrikat: '.........'

GEOMETRIE
Bau-Richtmaß
nach DIN 18100 in mm: 1.440/ 2.130 mm (B / H)
  Teilung asymetrisch
Gangflügel:  DIN R
Standflügel:  Breite 960 mm

WAND:  Mauerwerk, ca. 50-70 cm dick (einschl. Putz)

ZARGE:
Material: Stahl-Eckzarge für gefälzte
Türblätter, 1,5 mm
Spiegelbreite: ca. 50 mm - Bandseite,
 ca. 20 mm - Bandgegenseite
Oberfläche:  verzinkt, endbeschichtet,
pulverbeschichtet
Farbton:  RAL 7039 quarzgrau
Korrosionsschutz: nach ZTV
Dichtung: 3-seitiges Dämpfungsprofil
Einbau: in lichte Öffnung,
 incl. Hintermörtelung der Zarge
Befestigung: schraubbar, mit Mauer-Dübelanker
Bodeneinstand: ohne

TÜRBLATT
Material: Stahlblech, 1,5 mm dick, Füllung mit
 Mineralfaser-Dämmplatte, Aussteifung
 mit Flachstahl
Blattdicke: ca. 65 mm, Dickfalz
Oberfläche:  verzinkt, endbeschichtet-pulver-
  beschichtet,
  Farbton: RAL 7039 quarzgrau
Korrosionsschutz :  nach ZTV

BÄNDER
2 Konstruktionsbänder mit Kugellager, 2-dimensional
verstellbar, Stahl verzinkt, endbeschichtet RAL 7039
(quarzgrau)

SCHLOSS
Objektschloss für den nachträglichen Einbau eines
Profilzylinders, Klasse 3, Profilzylinder bauseits,
Schlosskasten
geschlossen u. verzinkt, Falle u. Riegel vernickelt,
wartungsfreie, dauergeschmierte und geräuschgedämpfte
Fallenführung, Stulpführung rund, vorbereitet für den
Einbau
eines Profilzylinders,

DRÜCKER
Aluminium-Beschlag Anforderungen nach DIN 1906:
Beschlag: Drücker / Drücker

Ausführung der Beschläge erst nach Bemusterung und
Freigabe des Bauherrn / Architekten.

SONSTIGES :
Aufmaß am Objekt in Eigenverantwortung des AN
erforderlich,
Werkplanung nach ZTV, einschl. Ausstattungsliste.
Menge: 1,000 St

**02.01.8 Zulage Elektroanschluss Zarge**
Zulage für Lieferung und funktionsfertiger Montage
eines
Elektroanschlusses an Zarge der vor beschriebenen
Stahltüren
Menge: 4,000 St

**02.01.9 Zulage Riegelschaltkontakt/Magnetkontakt Zarge**
Zulage für Lieferung und funktionsfertiger Montage von
Riegelschaltkontakt/Magnetkontakt an Zarge der vor
beschriebenen Stahltüren
Menge: 1,000 St

**02.01.10 Bodentürstopper gefedert**
Lieferung und Montage von schweren Boden-Türstoppern
für
die vorstehend beschriebenen Zugangstüren.

Als Türstopper sind schwere Federtürstopper für
Türflügelgewicht bis 135 kg zu liefern und montieren

beispielhaftes Produkt: KWS Type 2024 od. glw.

angebotener Fabrikat: '.........'

angebotenes Produkt: '.........'
Menge: 6,000 St

#### Bereich 02.02 Trennwandelemente innen

**02.02.1 Glas-Rahmenverglasung - Schwimmmeisterraum**
Alu-Innen-Element als Festverglasung, Beispielhaftes
System Schüco AWS 50
Schalldämmmaß nach DIN 4109: Rw = 37dB für das
Gesamtbauteil

Abmessung (Rohbauöffnung) ca.:

6.650 mm x 2.325mm (Breite x Höhe)
im Grundriss 2 x 90° abgewinkelt
Breite 1 ca.:  2.000 mm
Breite 2 ca.:  6.650 mm
Breite 3 ca.:  2.000 mm

Im Bereich des Türelementes erhöht sich die
Elementhöhe um
die Brüstungshöhe

Einbauort:  EG, zwischen Raum NA126 und
  AH401

Ausführung der Konstruktion grundsätzlich gemäß den
vorbeschriebenen Systembeschreibungen in den "ZTV's -
zusätzl. techn. Vertragsbedingungen"

Systemhersteller/ Produkt: gem. Systembeschreibung -
"Innentüren"

Aufteilung nach beiliegender Grundriss/Ansichten in:

1 St Festfeld  G 8
  ca. 2.000 x 2.300 mm (BxH)

1 St Festfeld  G 8
  ca. 1.100 x 2.300 mm (BxH)

Tür 1 St 1-flg. gesonderte Position

3 St Festfelder G 8
  ca. 1.400x 2.300 mm (BxH)

1 St Festfeld  G 8
  ca. 2.000 x 2.300 mm (BxH)

1 St Festfeld  G 8
  ca. 1.650 x 2.300 mm (BxH)

Anschlüsse:
Die schalltechnischen Anforderungen zwischen Rahmen und
Baukörper sind nach DIN 4109 einzuhalten.

Seitlich:  Mauerwerk/Alu-Glas-Konstruktion/Stahlprofil
Oben:  Mauerwerk/Stahlprofil

In einem Teilbereich ist ein Pfostenprofil /
Stahlstütze so zu
setzen, das einseitig im rechten Winkel das im
folgenden
beschriebene Türelement an dieses anschließt.

Die 90° Eckausbildungen sind mit einem systemgebundenen
wärmegedämmten Aluminiumprofil auszuführen

Breite Blendrahmen-, Pfosten- und/oder Riegelprofile
sind
schallschutztechnisch mit Fermacell und/oder Promat zu
ertüchtigen.

Aufteilung der Felder jedoch entsprechend den
statischen und
konstruktiven Erfordernissen und abschließender
Festlegung/Freigabe nach Werkplanung AN.

Ausführung der Konstruktion und der Anschlüsse gem.
Detailplanung:
ARC_3467_AH_FH: Details Innenverglasung Alte Halle

Die besonderen Einbaubedingungen zur Verglasung gem.
technische Vorbemerkungen sind zu beachten
Menge: 30,000 m2

**02.02.2 Alu-Tür-Element, 1-flg. - SMR**
Alu-Tür-Element, beispielhaftes System Schüco ADS 65
.NI
od. glw.

Abmessung ca.:  1.260 mm x 2.700 mm (BxH)
Tür-Nr.  NA126.02
Einbauort:  EG, Raum NA206/AH401

Systemhersteller / Produkt:
Türelement - gem. Systembeschreibung

Ausführung Oberflächen der Profilsystem gem.
Systembeschreibung

Profilbautiefen:
Blendrahmen, Pfosten, Riegel,
Flügelrahmen und Sockel: ca. 50 mm

Profilansichtsbreiten:
gem. Systembeschreibung

Aufteilung nach beiliegender Ansicht in:

1 St 1-flg.
Geometrie:  ca. 1.260 x 2.700 mm (BxH)
  nach innen öffnend, DIN R
  lichter Durchgang mind. 100 cm
Beschlag Tür:  außen: Drücker,innen: Drücker
  vorbereitet für Profilzylinder
  Obentürschließer (OTS)
Verglasung:  G 8

Anschlüsse
Seitlich:  an Glas-Alu-Konstruktion/Stahlprofil
Oben:  Vierkantstahlrohr entspr. sep. Position
Fußpunkt Tür:  ca. 15 mm Türspalt
Menge: 1,000 St

**02.02.3 Glas-Rahmenverglasung - Stiefelgang/Halle**
Alu-Innen-Element, beispielhaftes System Schüco AWS 50
Schalldämmmaß nach DIN 4109: Rw = 37dB für das
Gesamtbauteil

Abmessung (Rohbauöffnung) ca.:

2.888+5.667 mm x 2.325 mm und 3.000+2.000 mm x 2.325 mm
(Breite x Höhe)

Im Bereich des Türelementes erhöht sich die
Elementhöhe um
die Brüstungshöhe

Einbauort:  EG, zwischen Raum AH201 und AH401

Ausführung der Konstruktion grundsätzlich gemäß den
vorbeschriebenen Systembeschreibungen in den "ZTV's -
zusätzl. techn. Vertragsbedingungen"

Systemhersteller/ Produkt: gem. Systembeschreibung -
"Fenstersystem/ Rahmenkonstruktionen"

Aufteilung nach beiliegender Grundriss/Ansichten in:
ARC_3467_AH_FH: Details Innenverglasung Alte Halle

Tür 1 St 1-flg.: gesonderte Position

1 St Festfeld  G 8
  ca. 1.270 x 2.300 mm (BxH)

2 St Festfeld er G 8
  ca. 1.750 x 2.300 mm (BxH)

Tür 1 St 1-flg.: gesonderte Position

3 St Festfelder G 8
  ca. 1.740x 2.300 mm (BxH)

1 St Festfeld  G 8
  ca. 2.000 x 2.300 mm (BxH)

Anschlüsse:
Die schalltechnischen Anforderungen zwischen Rahmen und
Baukörper sind nach DIN 4109 einzuhalten.

Seite:
Mauerwerk/Stahlbeton/Stahlprofil/Alu-Glas-Konstruktion
Oben: Mauerwerk/Stahlbeton/Stahlprofil/Trockenbau

Breite Blendrahmen-, Pfosten- und/oder Riegelprofile
sind
schallschutztechnisch mit Fermacell und/oder Promat zu
ertüchtigen.

Aufteilung der Felder jedoch entsprechend den
statischen und
konstruktiven Erfordernissen und abschließender
Festlegung/Freigabe nach Werkplanung AN.

Ausführung der Konstruktion und der Anschlüsse gem.
Detailplanung :
Trockenbau/Verglasung Stiefelgang zum
Schwimmbecken - Alte Halle, ARC_3553_AH_TB

Die besonderen Einbaubedingungen zur Verglasung gem.
technische Vorbemerkungen sind zu beachten
Menge: 30,000 m2

**02.02.4 Alu-Tür-Element, 1-flg.- Stiefelgang**
Alu-Tür-Element, beispielhaftes System Schüco ADS 65.
NI
od. glw.
Einsatz in Flucht- und Rettungsweg

Abmessung ca.:  1.260 mm x 2.700 mm (BxH)
Tür-Nr.  AH201.01 und AH201.02
Einbauort:  EG, Raum AH201/AH401

Systemhersteller / Produkt:
Türelement - gem. Systembeschreibung

Ausführung Oberflächen der Profilsystem gem.
Systembeschreibung

Profilbautiefen:
Blendrahmen, Pfosten, Riegel,
Flügelrahmen und Sockel: ca. 50 mm

Profilansichtsbreiten:
gem. Systembeschreibung

Aufteilung nach beiliegender Ansicht in:

2 St 1-flg.
Geometrie:  ca. 1.260 x 2.700 mm (BxH)
  nach innen öffnend, DIN R bzw. L
  lichter Durchgang mind. 100 cm
Beschlag Tür:  außen: Drücker,innen: Drücker
Verglasung:  G 8

Anschlüsse
Seitlich:  an Glas-Alu-Konstruktion/Stahlprofil
Oben:  Vierkantstahlrohr entspr. sep. Position
Fußpunkt Tür:  ca. 15 mm Türspalt
Menge: 2,000 St

**02.02.5 Dach Schwimmmeisterkanzel und Stiefelgang, Glas begehbar**
Liefern und fachgerechtes  Einbauen begehbare
Überkopfverglasung, zur Wartungszwecken begehbar,
einschl.
aller erforderlichen Nebenleistungen, Befestigungs- und
Dichtungssystem, komplett und funktionsfähig gem.
anerkannten Regeln der Technik

Glasaufbau:
mehrlagig, VSG
obere Nutzschicht: Einscheibensicherheitsglas,
rutschhemmend
R10
untere Tragschicht teilvorgespannt - TVG
Zwischenschicht hochreißfest, feuchtebeständige
Verbundfolie
PVB - mit statischem Nachweis oder
SGP
Glasdicken und Aufbau gemäß stat. Nachweis
Vordimensioniert: VSG 2 x 10mm TVG + 1,52mm SGP
Punktsiebdruck für R11 nach DIN 16165

Begehbarkeit für Wartungs- und Revisionszwecke
Rutschhemmung mind. R11 nach DIN 51130
Kanten geschliffen und poliert
Oberfläche satiniert

Lagerung / Befestigung:
formschlüssige, spannungsfreie Lagerung
dauerelastische, alterungs- und feuchtebeständige
Lager- und
Dichtmaterialien - schwimmhallengeeignet!
korrossionsgeschütze Unterkonstruktion geeignet für
Schwimmbadklima
Entwässerung und Hinterlüftung gemäß
Systemanforderungen

Inkl. Erbringung Nachweise und Dokumentationen:
Stat. Nachweis gemäß DIN 18008
Herstellerangaben zu Glasaufbau und Folien
Prüfzeugnis Rutschhemmung
Wartungs- und Reinigungshinweise

Einbau nach Plan
ARC_3467_AH_FA Details Innenverglasung
ARC_3400_AH_WA Wandabwicklungen Alte Halle
Wandbild: Schwimmmeisterraum

Abmessungen Schwimmmeisterraum
ca. 5 x 2000 x 1500 mm

Abmessungen Vorbau Stiefelgang
ca. 1 x 2000 x 1800 mm
ca. 1 x 2000 x 1400 mm

Leichtes Gefälle 1,5%

Angebotenes Fabrikat: '.........'
Angebotenes Produkt: '.........'
Menge: 20,000 m2

**02.02.6 Zulage Stoßgriff/Anti-Panik-Stange, nach DIN EN1125**
Zulage für Lieferung und funktionsfertiger Montage
eines
Stoßgriffes/Anti-Panik-Stange an vor beschriebenen
Alu-Glas-Türen inkl. passendem Türbeschlag
Menge: 1,000 St

**02.02.7 Zulage Türbeschlag, Antipanik Schloss, SVP**
1-flügeliger Türbeschlag, Antipanik Schloss,
Schließfunktion "E"
gemäß DIN EN 179, selbstverriegelnd

Ausführung:
Vollpanik-Funktion nach DIN EN 179

Türbänder: entsprechend den zu erwartenden Lasten.

SVP - Schloss incl. Zubehör, Vorgerichtet für
Profilzylinder.

Betätigung innen:
Türdrücker nach DIN EN 179 in Aluminium
Menge: 1,000 St

**02.02.8 Tönungsfolie an Unterseite Glasdach**
Liefern und fachgerechtes Aufbringen einer statisch
fachgerechten Tönungsfolie auf Glasflächen (Unterseite
Glasdach) einschl. aller erforderlichen
Vorbereitungsarbeiten,
Reinigung, Zuschnitt, Befestigung und Endkontrolle

Folie:
Lichtdurchlass reduzierend
Verringerung Blendung
statisch haftend, selbsthaftend
Tönung: Dunkel / anthrazit nach Bemusterung AG
Lichtdurchlässigkeit: 10-30%
Haltbarkeit mind. 5 Jahre ohne Blasenbildung und
Ablösung
Material temperierbar bei Montage
Geeignet in Schwimmbadatmophäre

Vor Montage Reinigung und Entfettung Glasflächen

Einbau Dachunterseite Schwimmmeisterraum und Einbau
Stiefelgang, Einbauhöhe ca. 2,70m
Menge: 20,000 m2

#### Bereich 02.03 Ganzglaskonstruktionen

**02.03.1 Ganzglastür, Nassraum ca. 1,13 x 2,13 m, DIN L/R, Alu-Umfassungszarge pulverbeschichtet**
Ganzglastür, 1-flügelig
bTür-Nr.  AH301.01, AH301.02, AH302.01,
  AH302.02, AH305.01, AH305.02 und
  AH308.01
Einbauort:  EG, Raum AH201/AH301,
  AH301/AH401, AH206/AH302,
  AH302/AH401, AH206/AH305 und
  AH305/AH401

ANFORDERUNGEN
Lieferung und Einbau einer 1-flügeligen Ganzglastür
Anforderung Nassraum,
Schwimmbad, chlorhaltige Luft,
Beanspruchungsgruppe E nach DIN EN 1192

GEOMETRIE
lichte Türöffnung :  ca. 1.130 / 2.130 mm  (B /
H)
lichter Durchgang: mind. 1.000 mm
Anschlag :  DIN L + DIN R
Öffnungswinkel min. 90°,

WAND:  Mauerwerk, Dicke  ca. 15 bis 30 cm,
 zzgl. Fliesenbelag

ZARGE:
Material: Aluminium-Umfassungszarge, aus
Strangpressprofilen,
 zweiteilige Zarge
Maulweite: Zarge mit Maulweitenverstellung für
Wanddickenausgleich
Spiegelbreite: ca. 40 mm - Bandseite,
 ca. 53 mm - Bandgegenseite
 Kantenradien 8 mm,
 incl. Falz- und Wandanschlussdichtung
Oberfläche: pulverbeschichtet, Farbton :  RAL 7039
 (quarzgrau)
Korrosionsschutz :  nach ZTV
Dichtung: 3-seitiges Dämpfungsprofil, Farbe grau
Einbau: in lichte Öffnung,
 incl. Hinterfütterung der Zarge
Befestigung: verdeckt, Schraubanker-Montage
Bodeneinstand: ohne, Aussparung herstellen - anpassen
an
 Hohlkehlsockelfliese
sonstiges: Zarge auf Gehrung geschnitten und mit
 Stahleckwinkeln unsichtbar verschraubt und
 geklebt

TÜRBLATT
Material: G 10
Kanten: umlaufend poliert
Glasoptik:  satiniert

BÄNDER
Dreirollenbänder, 3-dimensional verstellbar, verzinkt,
pulverbeschichtet, Farbton :  RAL 7039 (quarzgrau)

TÜRGRIFFE
Objektbeschlag nach DIN 18255 sowie Anforderungen nach
DIN 1906:
beidseitige Türgriffe für unsichtbare, durchgehende
Befestigung
auf dem Glastürblatt d ca.10 mm,
vorgeschl. System / Produkt : gemäß Bietereintragung

einschl. aller erforderl. Glasbohrungen und
Befestigungsmaterial wie Bolzen etc.,

Ausführung der Beschläge erst nach Bemusterung und
Freigabe des Bauherrn / Architekten.

SONSTIGES :
Alle erforderl. Befestigungsmittel, Justierschrauben
sowie das
Einsetzen der Dübel mit Silikon (Befestigung am
Baukörper)
sind einzukalkulieren,
Aufmaß am Objekt in Eigenverantwortung des AN

incl. Schutz der Verglasung bis zur Abnahme und dem
anschl.
Wiederentfernen
Menge: 7,000 St

**02.03.2 Ganzglastür, Nassraum ca. 0,885 x 2,13 m, DIN L/R, Alu-Umfassungszarge pulverbeschichtet**
Ganzglastür, 1-flügelig
bTür-Nr.  AH304.01 und AH307.01
Einbauort:  EG, Raum AH301/AH401,
  AH302/AH304 und AH305/AH307

ANFORDERUNGEN
Lieferung und Einbau einer 1-flügeligen Ganzglastür
Anforderung Nassraum (Schwimmbad),
Schwimmbad, chlorhaltige Luft

GEOMETRIE
lichte Türöffnung :  ca. 885 / 2.130 mm  (B / H)
lichter Durchgang: mind. 1.000 mm
Anschlag :  DIN L + DIN R
Öffnungswinkel min. 90°,

WAND:  Trockenbau, d=15 cm,
 zzgl. Fliesenbelag

ZARGE:
Material: Aluminium-Umfassungszarge, aus
Strangpressprofilen,
 zweiteilige Zarge
Maulweite: Zarge mit Maulweitenverstellung für
Wanddickenausgleich
Spiegelbreite: ca. 40 mm - Bandseite,
 ca. 53 mm - Bandgegenseite
 Kantenradien 8 mm,
 incl. Falz- und Wandanschlussdichtung
Oberfläche: pulverbeschichtet, Farbton :  RAL 7039
 (quarzgrau)
Korrosionsschutz :  nach ZTV
Dichtung: 3-seitiges Dämpfungsprofil, Farbe grau
Einbau: in lichte Öffnung,
 incl. Hinterfütterung der Zarge
Befestigung: verdeckt, Schraubanker-Montage
Bodeneinstand: ohne, Aussparung herstellen - anpassen
an
 Hohlkehlsockelfliese
sonstiges: Zarge auf Gehrung geschnitten und mit
 Stahleckwinkeln unsichtbar verschraubt und
 geklebt

TÜRBLATT
Material: G 10
Kanten: umlaufend poliert
Glasoptik:  satiniert

BÄNDER
Dreirollenbänder, 3-dimensional verstellbar, verzinkt,
pulverbeschichtet, Farbton :  RAL 7039 (quarzgrau)

TÜRGRIFFE
Objektbeschlag nach DIN 18255 sowie Anforderungen nach
DIN 1906:
beidseitige Türgriffe für unsichtbare, durchgehende
Befestigung
auf dem Glastürblatt d ca.10 mm,
vorgeschl. System / Produkt : gemäß Bietereintragung

einschl. aller erforderl. Glasbohrungen und
Befestigungsmaterial wie Bolzen etc.,

Ausführung der Beschläge erst nach Bemusterung und
Freigabe des Bauherrn / Architekten.

SONSTIGES :
Alle erforderl. Befestigungsmittel, Justierschrauben
sowie das
Einsetzen der Dübel mit Silikon (Befestigung am
Baukörper)
sind einzukalkulieren,
Aufmaß am Objekt in Eigenverantwortung des AN

incl. Schutz der Verglasung bis zur Abnahme und dem
anschl.
Wiederentfernen
Menge: 2,000 St

**02.03.3 Ganzglastür, Nassraum ca. 1,13 x 2,13 m, mit Oberlicht 1,13 x 0,41 m, DIN L/R, Alu-Block-Zarge, pulverbeschichtet**
Ganzglastür, 1-flügelig
bTür-Nr.  NA111.02 und NA127.02
Einbauort:  EG, Raum 3.2b, 3.3b und 4.1

ANFORDERUNGEN
Lieferung und Einbau einer 1-flügeligen Ganzglastür
Anforderung Naßraum (Schwimmbad),
Schwimmbad, chlorhaltige Luft

GEOMETRIE
lichte Türöffnung :  ca. 1.130 / 2.130 mm (B /
H)
Kämpfer mit Glashalteleisten für Oberlicht
Oberlicht fest: ca. 1.130 / 410 mm (B / H)
lichter Durchgang: mind. 1.000 mm
Anschlag :  DIN L + DIN R
Öffnungswinkel min. 90°,

WAND:  Mauerwerk bis ca. 50 cm Dicke,
 zzgl. Fliesenbelag

ZARGE:
Material: Aluminium-Blockzarge
Spiegelbreite: ca. 35 mm - Bandseite,
 ca. 50 mm - Bandgegenseite
 incl. Falz- und Wandanschlussdichtung
Oberfläche: pulverbeschichtet, Farbton :  RAL 7039
 (quarzgrau)
Korrosionsschutz :  nach ZTV
Dichtung: 3-seitiges Dämpfungsprofil, Farbe grau
Einbau: in lichte Öffnung,
 incl. elastische Verfugung Wandanschlüsse
Befestigung: verdeckt, Schraubanker-Montage
Bodeneinstand: ohne, Aussparung herstellen - anpassen
an
 Hohlkehlsockelfliese
sonstiges: Zarge auf Gehrung geschnitten und mit
 Stahleckwinkeln unsichtbar verschraubt und
 geklebt

TÜRBLATT
Material: G 10
Kanten: umlaufend poliert
Glasoptik:  satiniert

BÄNDER
Dreirollenbänder, 3-dimensional verstellbar, verzinkt,
pulverbeschichtet, Farbton :  RAL 7039 (quarzgrau)

TÜRGRIFFE
Objektbeschlag nach DIN 18255 sowie Anforderungen nach
DIN 1906:
beidseitige Türgriffe für unsichtbare, durchgehende
Befestigung
auf dem Glastürblatt d ca.10 mm,
vorgeschl. System / Produkt : gemäß Bietereintragung

einschl. aller erforderl. Glasbohrungen und
Befestigungsmaterial wie Bolzen etc.,

SCHLIESSER
Türschließer mit Gleitschiene, nach EN 1154 A, Größe 3
- 5, für
barrierefreie Türen nach DIN 18040 bis Flügelbreite
1.250 mm
bei max. 47 Nm Öffnungsmoment, hoher Wirkungsgrad über
80%, stark abfallendes Öffnungsmoment entsprechend
Einbausituation an-/abschaltbar, mit Gleitschiene, von
vorn
einstellbare Schließkraft, Schließgeschwindigkeit,
Öffnungsdämpfung und Endschlag, mit optischer
Größenanzeige, Normalmontage auf Türblatt Bandseite,
mit
Klemmplatte für Ganzglastüren

Ausführung der Beschläge erst nach Bemusterung und
Freigabe des Bauherrn / Architekten.

SONSTIGES :
Alle erforderl. Befestigungsmittel, Justierschrauben
sowie das
Einsetzen der Dübel mit Silikon (Befestigung am
Baukörper)
sind einzukalkulieren,
Aufmaß am Objekt in Eigenverantwortung des AN

incl. Schutz der Verglasung bis zur Abnahme und dem
anschl.
Wiederentfernen
Menge: 2,000 St

**02.03.4 Zulage WC-Drückergarnitur**
Zulage für Lieferung und funktionsfertiger Montage
einer
WC-Drückergarnitur in vor beschriebene Ganzglastüren
Menge: 2,000 St

**02.03.5 Zulage Elektroanschluss Zarge**
Zulage für Lieferung und funktionsfertiger Montage
eines
Elektroanschlusses an Zarge der vor beschriebenen
Ganzglastüren
Menge: 2,000 St

**02.03.6 Zulage Riegelschaltkontakt/Magnetkontakt Zarge**
Zulage für Lieferung und funktionsfertiger Montage von
Riegelschaltkontakt/Magnetkontakt an Zarge der vor
beschriebenen Ganzglastüren
Menge: 2,000 St

#### Bereich 02.04 Stahlbau / Schlosser innen

**02.04.1 Unterkonstruktion für Trennwand / Tür SMR**
Tragkonstruktion, Herstellung, Lieferung und Montage
der
Stahlkonstruktion als UK im Schwimmhallenbereich für
Tür-,
Wandkonstruktionen, einschl. Ausführung gem. Werk- und
Fertigungsplanung sowie Konstruktionsstatik des AN .

Konstruktion bestehend aus:
Material: S235 JRG2 (RSt 37-2)

Konstruktionsprofile
Stützen, Quadratrohr 60 x 4 mm, 8 Stück, Einzellänge
ca.
2,30 m, auf Fußriegel angeschweißt,
Riegel auf/unter Stützen als Rahmen ausgebildet, aus
Rechteckhohlprofilen 60 x 4mm, und mit Aussteifung in
Deckenebene zur Befestigung an
Stahlbetonstütze/Mauerwerkswänden und -sockeln mit
Dübeln,
 10 Stück, Einzellänge ca. 2,0 m,
 2 Stück, Einzellänge ca. 4,30 m
Auflagerriegel, Quadratrohr 120 x 60 x 4 mm, 1 Stück,
Einzellänge ca. 6,70 m auf Stahlwinkel 100 x 100 x 8 mm
gleicher Länge an Bestandswand angedübelt,
einschließlich zugehöriger Kleinteile, Anschlussbleche
und
Verbindungsmittel (geschweißt oder geschraubt)
einschl. aller erforderlichen Bohrungen, Anker und
Verbindungsmittel!

Oberflächenbehandlung / Korrosionsschutz für alle
Stahlbauteile
- Schwimmhallenathmosphäre:
Korrosivitätskategorie C4, Schutzdauer lang bzw. VH
Feuerverzinkung (Stückverzinkung) nach DIN EN ISO 1461
bzw. DIN EN ISO 14713
Mindestgesamtschichtdicke Verzinkung : mind. 140 µm
ist die Feuerverzinkung beschädigt, ist Sie mit
entsprechender Zinkstaubfarbe äuqivalent wieder
herzustellen
alle Verbindungsmittel (Schrauben, Muttern,
Gewindestangen, Stabdübel, etc.) feuerverzinkt gemäß
DIN
EN ISO 10684:2004
die gesamte Konstruktion ist feuerverzinkungsgerecht zu
konstruieren und zu fertigen
Lackierung gem. ZTV, RAL 7039 (quarzgrau)

Verweis auf beigefügten Plan ARC_3467_AH_FH Details
Innenverglasung Alte Halle

Die Fertigung erfolgt auf der Grundlages der
freigegebenen
Werks- und Fertigungsplanung (ges. Position) Aufmaß am
Objekt in Eigenverantwortung des AN erforderlich.

Einbauort: zw. Raum AH401 und NA127
Menge: 650,000 kg

**02.04.2 Unterkonstruktion für Trennwand Stiefelgang / Halle**
Tragkonstruktion, Herstellung, Lieferung und Montage
der
Stahlkonstruktion als UK im Schwimmhallenbereich für
Tür-,
Wandkonstruktionen, einschl. Ausführung gem. Werk- und
Fertigungsplanung sowie Konstruktionsstatik des AN .

Konstruktion bestehend aus:
Material: S235 JRG2 (RSt 37-2)

Konstruktionsprofile
Stützen, L 100/ 12 mm, 4 Stück, Einzellänge ca. 2,70
m, mit
Fußplatte an Massivbau angedübelt, jeweils mit 4 Dübel
M12, z.B. Fischer FAZ II, Bemessungslasten HEd = 1,3
kN,
Med = 3,2kNm
Riegel auf Stützen als Rahmen ausgebildet, aus
Rechteckhohlprofilen 100x60x5mm, mit Aussteifung in
Deckenebene zur Befestigung an Stahlbetonstütze mit
Dübeln,
 3 Stück, Einzellänge ca. 3,40 m, 3 Stück, Einzellänge
ca.
2,25 m,

einschließlich zugehöriger Kleinteile, Anschlussbleche
und
Verbindungsmittel (geschweißt oder geschraubt)
einschl. aller erforderlichen Bohrungen, Anker und
Verbindungsmittel!

Oberflächenbehandlung / Korrosionsschutz für alle
Stahlbauteile
- Schwimmhallenathmosphäre:
Korrosivitätskategorie C4, Schutzdauer lang bzw. VH
Feuerverzinkung (Stückverzinkung) nach DIN EN ISO 1461
bzw. DIN EN ISO 14713
Mindestgesamtschichtdicke Verzinkung : mind. 140 µm
ist die Feuerverzinkung beschädigt, ist Sie mit
entsprechender Zinkstaubfarbe äuqivalent wieder
herzustellen
alle Verbindungsmittel (Schrauben, Muttern,
Gewindestangen, Stabdübel, etc.) feuerverzinkt gemäß
DIN
EN ISO 10684:2004
die gesamte Konstruktion ist feuerverzinkungsgerecht zu
konstruieren und zu fertigen
Lackierung gem. ZTV, RAL 7012 (basaltgrau)

Verweis auf beigefügten Plan: ARC_3467_AH_FH Details
Innenverglasung Alte Halle und ARC_3553_AH_TB
Trockenbau - Verglasung Stiefelgang

Die Fertigung erfolgt auf der Grundlages der
freigegebenen
Werks- und Fertigungsplanung (ges. Position) Aufmaß am
Objekt in Eigenverantwortung des AN erforderlich.

Einbauort: zwischen AH201/AH401
Menge: 500,000 kg

**02.04.3 Stahleinbauteile, Kleineisenteile, Anschlussbleche einbauen, farbbeschichtet**
Herstellung, Lieferung und Einbau von Anschlußblechen,
-platten oder sonstigen Kleineisenteilen wie Bleche,
Abdeckungen,zugehörige Profile
in kleinen Abmessungen, einschl. Befestigungsmaterial und Verschweißungen, Ankerplatten, Einbauankern u.dgl.
betrifft Kleinteile, die nicht den vorbeschriebenen
Leistungspositionen zugeordnet sind
Material : S 235 JR (St 37-2),
Einzelgewichte : bis ca. 5 kg
Einzelabmessungen ab ca. 10x10 bis 40x40 cm
Materialdicken 5-15 mm

Oberflächenbehandlung:
gesamte Konstruktion korrosionsgeschützt und
endfarbbehandelt mit Beschichtungssystem nach
Korrosivitätskategorie C4, Schutzdauer lang, gem.
ZTV's diese
Leistungstitels
Farbton: RAL-Standart (z.B. RAL7039, quarzgrau),
jedoch nach
Bemusterung und Freigabe durch den Bauherrn /
Architekten,

Beispiel: Ankerplatten, Winkelrahmen, Anschluß- und
Befestigungskonstruktionen

Abrechnung erfolgt nach Wiegeschein
Menge: 100,000 kg

#### Bereich 02.05 Sonstige Leistungen

**02.05.1 Blickschutzfolie, transluzent**
nachträgliches Aufbringen einer Blickschutzfolie auf
Verglasung,
als Selbstklebefolie, Innenseite,
Farbe transluzent/ matt
Muster/ Ornament Auswahl nach Bemusterung
Menge: 10,000 m2

**02.05.2 Bodentürstopper gefedert**
Lieferung und Montage von schweren Boden-Türstoppern
für
die vorstehend beschriebenen Zugangstüren.

Als Türstopper sind schwere Federtürstopper für
Türflügelgewicht bis 135 kg zu liefern und montieren

beispielhaftes Produkt: KWS Type 2024 od. glw.

angebotener Fabrikat: '.........'
angebotenes Produkt: '.........'
Menge: 16,000 St

### Titel 03 Neuer Anbau (NA - Gebäudeteil III)

#### Bereich 03.01 Metall-Innentüren

**03.01.1 Tür, T30/ RS, 1-flügelig, DIN R, 1,26 x 2,13 m, Umfassungszarge**
Brandschutz-Stahlblechtür, T30/ RS, 1-flügelig

Tür-Nr.  EB01.01
Einbauort:  UG, Raum NA02/EB01

ANFORDERUNGEN
Brandschutz nach DIN 4102 Teil 5  T 30
Rauchschutz nach DIN 18095 Teil 1  RS-1
mit bauaufsichtlicher Zulassung nach 18095 -2 u. 3

Beanspruchungsgruppe nach DIN EN 1192 3
mit bauaufsichtlicher Zulassung geprüft nach DIN EN
1192

Öffnungswinkel min. 90°

beispielhaftes Produkt: Hörmann H3 OD od.glw.

angebotenes Produkt: '.........'
angebotenes Fabrikat: '.........'

GEOMETRIE
Bau-Richtmaß
nach DIN 18100 in mm: 1.260 / 2.130 mm (B / H)
Anschlag/ Gangflügel: DIN R

WAND:  Stahlbeton/Mauerwerk KS, ca. 20-27 cm dick
(incl.
Putz)

ZARGE:
Material: Stahl-Umfassungszarge für gefälzte
  Türblätter, 1,5 mm dick
Maulweite: 250-300 mm
Spiegelbreite: ca. 50 mm - Bandseite,
 ca. 20 mm - Bandgegenseite
Oberfläche:  verzinkt, endbeschichtet,
pulverbeschichtet
Farbton:  RAL 7039 quarzgrau
Korrosionsschutz:  nach ZTV
Dichtung: 3-seitiges Dämpfungsprofil
Einbau: in lichte Öffnung,
 incl. Hintermörtelung der Zarge
Befestigung: schraubbar, mit Mauer-Dübelanker
Bodeneinstand: ohne

TÜRBLATT
Material: Stahlblech, 1,5 mm dick, vollflächig
 verklebte Verbundkonstruktion
Blattdicke: ca. 55 mm, Dickfalz
Oberfläche: verzinkt, endbeschichtet, pulverbeschichtet
 Farbton : RAL 7039 quarzgrau,
Korrosionsschutz :  nach ZTV
Bodenanschluss: absenkbare Bodendichtung im
zugelassendem System

BÄNDER
2 Konstruktionsbänder mit Kugellager, 2-dimensional
verstellbar, Stahl verzinkt, endbeschichtet RAL 9006
(Weißaluminium)

SCHLOSS
Objektschloss für den nachträglichen Einbau eines
Profilzylinders, Anforderungen nach DIN 18250(Feuer-
und
Rauchschutztüren), Klasse 3, Profilzylinder bauseits,
Schlosskasten geschlossen u. verzinkt, Falle u. Riegel
vernickelt, wartungsfreie, dauergeschmierte und
geräuschgedämpfte Fallenführung, Stulpbreite 20mm,
Stulpführung rund, vorbereitet für den Einbau eines
Profilzylinders

DRÜCKER
Objektbeschlag nach DIN EN 179 für Feuer- u.
Rauchschutztüren nach DIN 18273 sowie Anforderungen
nach
DIN 1906: Drücker/ Drücker,

SCHLIESSER
Türschließer mit Gleitschiene, für die Montage an
Feuer- und
Rauchschutztüren, nach EN 1154 A, Größe 3 - 5, mit
Gleitschiene, einstellbare Schließkraft,
Schließgeschwindigkeit,
Öffnungsdämpfung und Endschlag, Normalmontage auf
Bandseite, mit Montageplatte,
selbstschließend

Ausführung der Beschläge erst nach Bemusterung und
Freigabe des Bauherrn / Architekten.

SONSTIGES :
Aufmaß am Objekt in Eigenverantwortung des AN
erforderlich,
Abnahmeprüfung und dauerhaftes Anbringen des
Zulassungsschildes, Übergabe Prüfbuch und bauaufs.
Zulassung zur Abnahme, Werkplanung nach ZTV, einschl.
Ausstattungsliste.
Menge: 1,000 St

**03.01.2 Tür, T30/ RS, 1-flügelig, DIN L, 1,20 x 2,13 m, Blockzarge**
Brandschutz-Stahlblechtür, T30/ RS, 1-flügelig

Tür-Nr.  NA127.03
Einbauort:  EG, Raum NA127/NA128

ANFORDERUNGEN
Brandschutz nach DIN 4102 Teil 5  T 30
Rauchschutz nach DIN 18095 Teil 1  RS-1
mit bauaufsichtlicher Zulassung nach 18095 -2 u. 3

Beanspruchungsgruppe nach DIN EN 1192 3
mit bauaufsichtlicher Zulassung geprüft nach DIN EN
1192

Öffnungswinkel min. 90°

beispielhaftes Produkt: Hörmann H3 OD od.glw.

angebotenes Produkt: '.........'
angebotenes Fabrikat: '.........'

GEOMETRIE
Bau-Richtmaß
nach DIN 18100 in mm: 1.200 / 2.130 mm (B / H)
Anschlag/ Gangflügel: DIN L

WAND:  Mauerwerk, ca. 12,5-27 cm dick (incl. Putz)

ZARGE:
Material: Stahl-Blockzarge für gefälzte
  Türblätter, 1,5 mm
Spiegelbreite: ca. 50 mm - Bandseite,
 ca. 20 mm - Bandgegenseite
Oberfläche:  verzinkt, endbeschichtet,
pulverbeschichtet
Farbton:  RAL 7039 quarzgrau
Korrosionsschutz: nach ZTV
Dichtung: 3-seitiges Dämpfungsprofil
Einbau: in lichte Öffnung,
 incl. elastische Verfugung Wandanschlüsse
Befestigung: schraubbar, mit Mauer-Dübelanker
Bodeneinstand: ohne

TÜRBLATT
Material: Stahlblech, 1,5 mm dick, vollflächig
 verklebte Verbundkonstruktion
Blattdicke: ca. 55 mm, Dickfalz
Oberfläche: verzinkt, endbeschichtet, pulverbeschichtet
 Farbton : RAL 7039 quarzgrau,
Korrosionsschutz :  nach ZTV
Bodenanschluss: absenkbare Bodendichtung im
zugelassendem System

BÄNDER
2 Konstruktionsbänder mit Kugellager, 2-dimensional
verstellbar, Stahl verzinkt, endbeschichtet RAL 7039
(quarzgrau)

SCHLOSS
Objektschloss für den nachträglichen Einbau eines
Profilzylinders, Anforderungen nach DIN 18250(Feuer-
und
Rauchschutztüren), Klasse 3, Profilzylinder bauseits,
Schlosskasten geschlossen u. verzinkt, Falle u. Riegel
vernickelt, wartungsfreie, dauergeschmierte und
geräuschgedämpfte Fallenführung, Stulpbreite 20mm,
Stulpführung rund, vorbereitet für den Einbau eines
Profilzylinders

DRÜCKER
Objektbeschlag nach DIN EN 179 für Feuer- u.
Rauchschutztüren nach DIN 18273 sowie Anforderungen
nach
DIN 1906: Drücker/ Drücker,

SCHLIESSER
Türschließer mit Gleitschiene, für die Montage an
Feuer- und
Rauchschutztüren, nach EN 1154 A, Größe 3 - 5, mit
Gleitschiene, einstellbare Schließkraft,
Schließgeschwindigkeit,
Öffnungsdämpfung und Endschlag, Normalmontage auf
Bandseite, mit Montageplatte,
selbstschließend

Ausführung der Beschläge erst nach Bemusterung und
Freigabe des Bauherrn / Architekten.

SONSTIGES :
Aufmaß am Objekt in Eigenverantwortung des AN
erforderlich,
Abnahmeprüfung und dauerhaftes Anbringen des
Zulassungsschildes, Übergabe Prüfbuch und bauaufs.
Zulassung zur Abnahme, Werkplanung nach ZTV, einschl.
Ausstattungsliste.
Menge: 1,000 St

**03.01.3 Zulage Türbeschlag, Antipanik Schloss, SVP**
1-flügeliger Türbeschlag, Antipanik Schloss,
Schließfunktion "E"
gemäß DIN EN 179, selbstverriegelnd

Ausführung:
Vollpanik-Funktion nach DIN EN 179

Türbänder: entsprechend den zu erwartenden Lasten.

SVP - Schloss incl. Zubehör, Vorgerichtet für
Profilzylinder.

Betätigung innen:
Türdrücker nach DIN EN 179 in Aluminium
Menge: 1,000 St

#### Bereich 03.02 Windfang

**03.02.1 Alu-Festverglasung-Element Windfang, 3-teilig**
Alu-Verglasung-Element, System AWS 65 od. glw.

Abmessung ca.:  6.590 mm x ca. 4.2500 mm (BxH)
  5-teilig
Einbauort:  EG, Raum NA100/NA101

Aufteilung nach beiliegender Ansicht in:

TEIL 1
1 St Festverglasung: G8, klar
  ca. 975 x 2.410 mm (BxH)
1 St Oberlicht GT 200, klar
  ca. 975 x 1.040 mm (BxH)
1 St Paneel  PF 1 (verdeckt)
  ca. 975 x 800 mm (BxH)

TEIL 2
1 St Festverglasung: G8, klar
  ca. 1.900 x 2.410 mm (BxH)
  incl. verdeckte Kabelführung
1 St Oberlicht G8, klar
  ca. 1.900 x 1.040 mm (BxH)
1 St Paneel  PF 1 (verdeckt)
  ca. 1.900 x 800 mm (BxH)

TEIL 3
1 St Tür:  elektrische Schiebetür
  (gesonderte Position
  ca. 1.200 x 2.410 mm (BxH)
  incl. verdeckte Kabelführung
1 St Oberlicht G8, klar
  ca. 1.200 x 1.040 mm (BxH)
1 St Paneel  PF 1 (verdeckt)
  ca. 1.200 x 800 mm (BxH)

TEIL 4
1 St Festverglasung: G8, klar
  ca. 1.765 x 2.410 mm (BxH)
1 St Oberlicht: G8, klar
  ca. 1.765 x 1.040 mm (BxH)
1 St Paneel  PF 1 (verdeckt)
  ca. 1.765 x 800 mm (BxH)

TEIL 5
1 St Festverglasung: G8, klar
  ca. 750 x 2.410 mm (BxH)
1 St Oberlicht: G8, klar
  ca. 750 x 1.040 mm (BxH)
1 St Paneel  PF 1 (verdeckt)
  ca. 750 x 800 mm (BxH)

Anschlüsse
Elementekopplung: Dehnungs-, Montagestoßprofile
  als Statikpfosten 50 mm tief
Seitlich:  A 430 incl. beidseitig 90°-Eckprofil
Oben:  A 430 (Stahlbeton)
Fußpunkt:  A 430

vgl. Zeichng.-Nr.
ARC_3466_NA_FA Windfang Abwicklung und Details
Menge: 30,000 m2

**03.02.2 Automatik-Schiebetüranlage - Außenelement**
Lieferung und betriebsfertige Montage einer modularen,
kompakten 2-flügeligen Automatik-Schiebetüranlage mit
70
mm Antriebshöhe, in 2-Motorentechnik,
TÜV-baumustergeprüft
nach DIN 18650, Flügelgewichte bis 125 kg pro Flügel,
mit
selbstreinigenden Rollen

beispielhafter Hersteller/ Produkt / Serie:
GEZE Slimdrive SL-RC2 oder gleichw. (glw. Fabrikate
möglich)

Angaben des Bieters
Hersteller: '.........'
Produkt: '.........'

Montageart:
Montage am vorbeschriebenen Aluminium-Profilsystemen -
FA
02- Aussenelement

Baumaße:
Lichte Bauweite LB : ca. 1.200 mm,
Lichte Bauhöhe LH :  ca. 2.500 mm,
Öffnungsweite  ÖW :  mind. 1.100 mm,
Durchgangshöhe DH: mind. 2.300 mm

Anwendungsbereich - Ausführung:
ohne Seitenteil
zweiflügelig
max. Flügelgewicht 125 kg je Flügel

Konstruktion: 2-Motoren-Technik, einfehlersicher und
verschleißarm

Inbetriebnahme und Wartung:
automatische Anpassung des Türverhaltens an die
Frequentierung
Vernetzbar und integrierbar in Gebäudesysteme über
CAN-Bus

Gleichstrom-Antrieb
Netzteil mit integriertem allpoligen Hauptschalter und
Absicherung
Kraftbegrenzung statisch und dynamisch nach DIN 18650,
sowie statisch unter 150 N gemäß BGR 232
Automatische Reversierung bei Hinderniserkennung

statische und dynamische Kraftbegrenzung nach neuer DIN
18650 und unter 150 N gemäß BGR 232 Abmessung
des Antriebs: ca. (HxT) 70x189 mm.

2 Miniatur-Sicherheitslichtschranke
Doppelstrahlversion (2 Sender, 2 Empfänger)
oder Kombimelder
1 Displayprogrammschalter mit Folientastatur und
2 x 7-Segment-Display mit den Betriebsarten:
Daueroffen,
Automatikbetrieb (volle/reduzierte Öffnungsweite),
Ladenschluss (Einbahn), Nacht (Verriegelung), 1
Schlüsseltaster zum Sperren des Programmschalters,
vorgerichtet für Profilhalbzylinder mit 40 mm Länge

Ansteuerelemente:
außen:
1 Stück Kombimelder (Radarbewegungsmelder mit
Richtungserkennung und selbstüberwachtem, doppeltem 3-D
Absicherungslichtvorhang

innen:
1 Stück Sicherheits-Kombimelder selbstüberwachter
Radarbewegungsmelder mit Richtungserkennung und
selbstüberwachtem, doppeltem 3-D
Absicherungslichtvorhang

Elektroverkabelung bauseits durch Elektrofirma nach
Kabelplan, Montage, Inbetriebnahme und Einweisung
des Betreibers sowie Übergabe der Dokumentation nach
DIN 18650 durch Werksmonteure bzw. Servicepartner.

Wartung und UVV Prüfung mindestens 1 x jährlich nach
DIN 18650 Teil 2 erforderlich

Verriegelungsoptionen:
Elektromagnetische Verriegelung, in der Antriebseinheit
integriert, mit manueller Notentriegelung

Profile / Verglasung Fahrflügel:
feingerahmt in stranggepressten Aluminiumprofilen
Verglasung in ISO-Sicherheitsglas (P4A) <23,5 mm,
feingerahmt, versiegelt an der inneren und äußeren
Fahrflügelkante- Klarglas, einschl. Dichtungsprofilen
und
Glasleisten

Oberfläche der Leichtmetallteile:
Quarzgrau RAL 7039

Sonstiges:
Alle erforderl. Befestigungsmittel, Schrauben sowie das
Befestigen der Anlage am Baukörper sind
einzukalkulieren,
Aufmaß am Objekt in Eigenverantwortung des AN;
Erstellung und Übergabe von Werkplanungsunterlagen
gem. gesond. LV-Pos.- technische Planung
Die genaue Ausführung der Anlage hinsichtlich
Steuerung,
Schaltung usw. ist zwingend mit dem AG / Architekten im
Rahmen der Werkplanung abzustimmen.

Zusatzausstattung:
je Schiebetürelement 1 Stück Schlüsseltatster zum
Öffnen /
Verriegeln der Türanlagen von außen, einschl.
Verkabelung
zur Steuereinheit

in den Einheitspreis einzukalkulieren sind:
Inbetriebnahme / Einweisung des Schwimmbadpersonals
durch Systemhersteller
Übergabe Dokumentationsunterlagen und Prüfbuch

incl. der optischen Kenntlichmachung der Verglasung
bis zur
Abnahme und dem anschl. Wiederentfernen dieser
Kennzeichnung
Menge: 1,000 St

**03.02.3 Automatik-Schiebetüranlage - Innenelement**
Lieferung und betiebsfertige Montage einer modularen,
kompakten 2-flügeligen Automatik-Schiebetüranlage mit
nur 70
mm Antriebshöhe, in 2-Motorentechnik,
TÜV-baumustergeprüft
nach DIN 18650, Flügelgewichte bis 125 kg pro Flügel,
mit
selbstreinigenden Rollen

beispielhafter Hersteller/ Produkt / Serie:
GEZE Slimdrive SL NT oder gleichw. (gleichw. Fabrikate
möglich)

Hersteller: '.........'
Produkt: '.........'

Baumaße:
Lichte Bauweite LB : ca. 1.200 mm,
Lichte Bauhöhe LH :  ca. 2.500 mm,
Öffnungsweite ÖW :  mind. 1.100 mm,
Durchgangshöhe DH: mind. 2.300 mm

Anwendungsbereich - Ausführung:
ohne Seitenteil
zweiflügelig
max. Flügelgewicht 125 kg je Flügel

Montageart: Montage an Profilsystem der Position
03.02.1

Konstruktion:
2-Motoren-Technik, einfehlersicher und verschleißarm,
Inbetriebnahme und Wartung:

Vernetzbar und integrierbar in Gebäudesysteme über
CAN-Bus

Gleichstrom-Antrieb
Netzteil mit integriertem allpoligen Hauptschalter und
Absicherung
Kraftbegrenzung statisch und dynamisch nach DIN 18650,
sowie statisch unter 150 N gemäß BGR 232
Automatische Reversierung bei Hinderniserkennung

Abdeckhaube, 7cm, statische und dynamische
Kraftbegrenzung
nach neuer DIN 18650 und unter 150 N gemäß BGR 232
Abmessung des Antriebs: ca. (HxT) 70x189 mm.

2 Miniatur-Sicherheitslichtschranke
Doppelstrahlversion (2 Sender, 2 Empfänger)
oder Kombimelder für komfortablere Absicherung der
Schließfahrt (siehe Ansteuerelemente)
1 Displayprogrammschalter mit Folientastatur und
2x7-Segment-Display mit den Betriebsarten: Daueroffen,
Automatikbetrieb (volle/reduzierte Öffnungsweite),
Ladenschluss (Einbahn), Nacht (Verriegelung), 1
Schlüsseltaster zum Sperren des Programmschalters,
vorgerichtet für Profilhalbzylinder mit 40 mm Länge

Ansteuerelemente:
außen:
1 Stück Kombimelder (Radarbewegungsmelder mit
Richtungserkennung und selbstüberwachtem, doppeltem 3-D
Absicherungslichtvorhang

innen:
1 Stück Sicherheits-Kombimelder selbstüberwachter
Radarbewegungsmelder mit Richtungserkennung und
selbstüberwachtem, doppeltem 3-D
Absicherungslichtvorhang

Elektroverkabelung bauseits durch Elektrofirma nach
GEZE Kabelplan, Montage, Inbetriebnahme und Einweisung
des Betreibers sowie Übergabe der Dokumentation nach
DIN 18650 durch Werksmonteure bzw. Servicepartner.

Wartung und UVV Prüfung mindestens 1 x jährlich nach
DIN 18650 Teil 2

Verriegelungsoptionen:
Elektromagnetische Verriegelung, in der Antriebseinheit
integriert, mit manueller Notentriegelung

Profile / Verglasung Fahrflügel:
feingerahmt in stranggepressten Aluminiumprofilen
Verglasung in VSG 10 mm - Klarglas, einschl.
Dichtungsprofilen
und Glasleisten

Oberfläche der Leichtmetallteile:
Quarzgrau RAL 7039

Sonstiges:
Alle erforderl. Befestigungsmittel, Schrauben sowie das
Befestigen der Anlage am Baukörper sind
einzukalkulieren,
Aufmaß am Objekt in Eigenverantwortung des AN;
Erstellung und Übergabe von Werkplanungsunterlagen
gem. gesond. LV-Pos.- technische Planung
Die genaue Ausführung der Anlage hinsichtlich
Steuerung,
Schaltung usw. ist zwingend mit dem AG / Architekten im
Rahmen der Werkplanung abzustimmen.

Zusatzausstattung:
je Schiebetürelement 1 Stück Schlüsseltatster zum
Öffnen /
Verriegeln der Türanlagen von außen, einschl.
Verkabelung zur
Steuereinheit

in den Einheitspreis einzukalkulieren sind:
Inbetriebnahme / Einweisung des Schwimmbadpersonals
durch den Systemhersteller
Übergabe Dokumentationsunterlagen und Prüfbuch

incl. der optischen Kenntlichmachung der Verglasung
bis zur
Abnahme und dem anschl. Wiederentfernen dieser
Kennzeichnung
Menge: 1,000 St

#### Bereich 03.03 Alu-Glas-Elemente

**03.03.1 Alu-Tür-Element, 1-flg. - Kasse**
Alu-Tür-Element, System z.B. Schüco ADS 65 .NI od. glw.

Abmessung ca.:  1.250 mm x 2.130 mm (BxH)
Tür-Nr.  NA126.01
Einbauort:  EG, Raum NA108/NA127

Systemhersteller / Produkt:
Türelement - gem. Systembeschreibung

Ausführung Oberflächen der Profilsystem gem.
Systembeschreibung

Profilbautiefen:
Blendrahmen, Pfosten, Riegel,
Flügelrahmen und Sockel: ca. 65 mm

Profilansichtsbreiten:
gem. Systembeschreibung

Aufteilung nach beiliegender Ansicht in:

1 St 1-flg.
Geometrie:  ca. 1.250 x 2.130 mm (BxH)
  nach innen öffnend, DIN R
  lichter Durchgang mind. 110 cm
Beschlag Tür:  außen: Knauf,innen: Drücker
  Obentürschließer (OTS)
Verglasung:  G 8

ZARGE:
Material: Aluminium-Blockzarge
Spiegelbreite: ca. 35 mm - Bandseite,
 ca. 50 mm - Bandgegenseite
 Kantenradien 8 mm,
 incl. Falz- und Wandanschlussdichtung
Oberfläche: pulverbeschichtet, Farbton :  RAL 7039
 (quarzgrau)
Korrosionsschutz :  nach ZTV
Dichtung: 3-seitiges Dämpfungsprofil, Farbe schwarz
Einbau: in lichte Öffnung,
 incl. elastische Verfugung Wandanschlüsse
Befestigung: verdeckt, Schraubanker-Montage
Bodeneinstand: ohne, Aussparung herstellen - anpassen
an
 Hohlkehlsockelfliese
sonstiges: Zarge auf Gehrung geschnitten und mit
 Stahleckwinkeln unsichtbar verschraubt und
  geklebt

Anschlüsse
Seitlich:  Trockenbau
Oben:  Trockenbau
bes. Anforderungen:  RS, selbstschließend,
dichtschließend
Menge: 1,000 St

#### Bereich 03.04 Stahlbau / Schlosser innen

**03.04.1 Unterkonstruktion für Schiebetüranlage Windfang/Foyer**
Tragkonstruktion, Herstellung, Lieferung und Montage
der
Stahlkonstruktion als UK im Eingangsbereich für Tür-,
Wandkonstruktionen, einschl. Ausführung gem. Werk- und
Fertigungsplanung sowie Konstruktionsstatik des AN .

Konstruktion bestehend aus:
Material: S235 JRG2 (RSt 37-2)

Konstruktionsprofile
Stützen, Quadratrohr 50 x 5 mm, 8 Stück, Einzellänge
ca.
0,80 m, an Riegel geschweißt,
Riegel auf/unter Stützen als Rahmen ausgebildet, aus
Rechteckhohlprofilen 120 x 50 x 5 mm zur Befestigung an
Stahlbetondecke,
 2 Stück, Einzellänge ca. 1,0 m
 2 Stück, Einzellänge ca. 6,60 m
 2 Stück, Einzellänge ca. 0,70 m

einschließlich zugehöriger Kleinteile, Anschlussbleche
und
Verbindungsmittel (geschweißt oder geschraubt)
einschl. aller erforderlichen Bohrungen, Anker und
Verbindungsmittel!

Oberflächenbehandlung / Korrosionsschutz für alle
Stahlbauteile
- Schwimmhallenathmosphäre:
Korrosivitätskategorie C4, Schutzdauer lang bzw. VH
Feuerverzinkung (Stückverzinkung) nach DIN EN ISO 1461
bzw. DIN EN ISO 14713
Mindestgesamtschichtdicke Verzinkung : mind. 140 µm
ist die Feuerverzinkung beschädigt, ist Sie mit
entsprechender Zinkstaubfarbe äuqivalent wieder
herzustellen
alle Verbindungsmittel (Schrauben, Muttern,
Gewindestangen, Stabdübel, etc.) feuerverzinkt gemäß
DIN
EN ISO 10684:2004
die gesamte Konstruktion ist feuerverzinkungsgerecht zu
konstruieren und zu fertigen
Lackierung gem. ZTV, RAL 7012 (basaltgrau)

Verweis auf beigefügten Plan ARC_3466_NA_FA: Windfang
Abwicklung und Details

Die Fertigung erfolgt auf der Grundlages der
freigegebenen
Werks- und Fertigungsplanung (ges. Position) Aufmaß am
Objekt in Eigenverantwortung des AN erforderlich.

Einbauort: zw. Raum NA100 und NA101
Menge: 750,000 kg

**03.04.2 Stahleinbauteile, Kleineisenteile, Anschlussbleche einbauen, farbbeschichtet**
Herstellung, Lieferung und Einbau von Anschlussblechen,
-platten oder sonstigen Kleineisenteilen wie Bleche,
Abdeckungen,zugehörige Profile
in kleinen Abmessungen, einschl. Befestigungsmaterial und Verschweißungen, Ankerplatten, Einbauankern u.dgl.
betrifft Kleinteile, die nicht den vorbeschriebenen
Leistungspositionen zugeordnet sind
Material : S 235 JR (St 37-2),
Einzelgewichte : bis ca. 50 kg
Einzelabmessungen ab ca. 10x10 bis 40x40 cm
Materialdicken 5-15 mm

Oberflächenbehandlung:
gesamte Konstruktion korrosionsgeschützt und
endfarbbehandelt mit Beschichtungssystem nach
Korrosivitätskategorie C4, Schutzdauer lang, gem.
ZTV's diese
Leistungstitels
Farbton: RAL-Standart, jedoch nach Bemusterung und
Freigabe
durch den Bauherrn / Architekten,

Beispiel: Ankerplatten, Winkelrahmen, Anschluß- und
Befestigungskonstruktionen

Abrechnung erfolgt nach Wiegeschein
Menge: 150,000 kg

USt %: 19,00
